# Perfil per a junt perimetral

- Propietat de l'arxiu: CYPE Ingenieros S.A.
- Format: FIEBDC-3/2016
- Programa: Generador de preus de la construcció. CYPE Ingenieros, S.A.
- Data: 27/01/2025
- Divisa: EUR
- Costos indirectes: 3 %
- IVA: 21 %

## R Revestiments i extradossats

### RS Paviments

#### RSG De peces ceràmiques

**RSG031** m Perfil per a junt perimetral.
Perfil flexible per a junts perimetrals, de PVC, de 4,5 mm d'altura i 5 mm d'amplada, amb junt d'absorció de moviments de CPE, color blanc RAL 9010 acabat brillant, i perforacions trapezoïdals per a la seva fixació.
Inclou: Replanteig de les peces segons la seva longitud. Tall de les peces. Fixació de les peces.
Criteri d'amidament de projecte: Longitud mesurada segons documentació gràfica de Projecte.
Criteri de mesura d'obra: Es mesurarà la longitud realment executada segons especificacions de Projecte.

| Codi | Ut | Descripció | Rendiment | Preu | Import |
|---|---|---|---|---|---|
| mt18jrs500zy | m | Perfil flexible per a junts perimetrals, de PVC, de 4,5 mm d'altura i 5 mm d'amplada, amb junt d'absorció de moviments de CPE, color blanc RAL 9010 acabat brillant, i perforacions trapezoïdals per a la seva fixació, subministrat en barres de 2,5 m de longitud. (material) | 1.05 | 6.58 | 6.909 |
| mo023 | h | Oficial 1ª enrajolador. (mà d'obra) | 0.214 | 29.67 | 6.349 |
| % | % | Costos directes complementaris | 2 % | 13.258 | 0.265 |
|  |  | Costos directes |  |  | 13.523 |

Residus:
- col·locació: mt18jrs500zy; factor de residu 0.078

## Recursos

**mt18jrs500zy** m Perfil flexible per a junts perimetrals
Dades tècniques: Cost energètic 10.630 MJ; Emissió de CO2 4.28e-04 kg; Codi LER 17 02 03; Massa de l'element 0.046 kg; Volum 0.000077 m3
Residus:
- embalatge: re150101 Envasos de paper i cartró. (component de residu); rendiment 0.018 kg; Codi LER 15 01 01; Massa de l'element 1 kg; Volum 0.001333 m3
- embalatge: re170201 Fusta. (component de residu); rendiment 0.052 kg; Codi LER 17 02 01; Massa de l'element 1 kg; Volum 0.000909 m3
- embalatge: re170203 Plàstic. (component de residu); rendiment 0.003 kg; Codi LER 17 02 03; Massa de l'element 1 kg; Volum 0.001667 m3
