# Tarima de compòsit (WPC) "TARIMATEC", per a exterior

- Propietat de l'arxiu: CYPE Ingenieros S.A.
- Format: FIEBDC-3/2016
- Programa: Generador de preus de la construcció. CYPE Ingenieros, S.A.
- Data: 27/01/2025
- Divisa: EUR
- Costos indirectes: 3 %
- IVA: 21 %

## R Revestiments i extradossats

### RS Paviments

#### RSJ De compòsit

**RSJ030** m² Tarima de compòsit (WPC) "TARIMATEC", per a exterior.
Tarima per a exterior, formada per taules alveolars de compòsit (WPC), model Natur Madera Alveolar "TARIMATEC", de 2500x150x27 mm, compostes per material termoplàstic i fibres vegetals amb reforç mineral, acabat Nogal; amb resistència al lliscament Rd>45 segons UNE-EN 16165 i lliscabilitat classe 3 segons CTE, fixades mitjançant el sistema de fixació oculta, sobre llistons d'alumini de 30x50 mm, separades entre elles 350 mm i recolzades sobre falques elaborades amb retalls de taules. Inclús clips i cargols d'acer inoxidable per a subjecció dels posts a les llates d'empostissar.
Criteri de valoració econòmica: El preu no inclou el perfil per a acabat lateral.
Inclou: Col·locació de les llates d'empostissar. Col·locació de les taules de la primera filada. Fixació d'una filada de clips sobre la llata d'empostissar. Presentació de les taules de la segona filada. Encaix dels clips entre les taules. Col·locació i fixació de les successives filades.
Criteri d'amidament de projecte: Superfície útil, mesura segons documentació gràfica de Projecte. No s'ha incrementat l'amidament per trencaments i retallades, ja que en la descomposició s'ha considerat un 5% més de peces.
Criteri de mesura d'obra: Es mesurarà la superfície realment executada segons especificacions de Projecte.

| Codi | Ut | Descripció | Rendiment | Preu | Import |
|---|---|---|---|---|---|
| mt15sja140a | U | Cartutx de massilla elàstica monocomponent a base de poliuretà, de 310 cm³, d'elasticitat permanent i enduriment ràpid, color gris. (material) | 0.333 | 9.95 | 3.313 |
| mt18tar020b | m | Llistó d'alumini "TARIMATEC", de 30x50 mm, per a suport i fixació de les tarimes d'exterior. (material) | 3.5 | 4.19 | 14.665 |
| mt18tar010aaa | m² | Taules alveolars de compòsit (WPC), model Natur Madera Alveolar "TARIMATEC", de 2500x150x27 mm, compostes per material termoplàstic i fibres vegetals amb reforç mineral, acabat Nogal; amb resistència al lliscament Rd>45 segons UNE-EN 16165 i lliscabilitat classe 3 segons CTE; Euroclasse Bfl, s1 de reacció al foc. (material) | 1.05 | 58.38 | 61.299 |
| mt18tar030 | U | Kit d'encaix per a tarima exterior "TARIMATEC", compost per clip d'acer inoxidable, en forma d'omega, per a l'acoblament dels posts, i cargol d'acer inoxidable, per a fixació del clip alllistó d'empostissar. (material) | 20 | 0.35 | 7.000 |
| mo017 | h | Oficial 1ª fuster. (mà d'obra) | 0.755 | 30.19 | 22.793 |
| mo058 | h | Ajudant fuster. (mà d'obra) | 0.755 | 26.6 | 20.083 |
| % | % | Costos directes complementaris | 2 % | 129.153 | 2.583 |
|  |  | Costos directes |  |  | 131.736 |

Residus:
- col·locació: mt15sja140a; factor de residu 0.03
- col·locació: mt18tar020b Llistó d'alumini "TARIMATEC", de 30x50 mm, per a suport i fixació de les tarimes d'exterior; factor de residu 0.048
- col·locació: mt18tar010aaa; factor de residu 0.007
- col·locació: mt18tar030; factor de residu 0.02

## Recursos

**mt15sja140a** U Cartutx de massilla elàstica monocomponent a base de poliuretà
Dades tècniques: Cost energètic 75.606 MJ; Emissió de CO2 3.692 kg; Codi LER 17 09 04; Massa de l'element 0.39 kg; Volum 0.00026 m3
Residus:
- embalatge: re170203 Plàstic. (component de residu); rendiment 0.2 kg; Codi LER 17 02 03; Massa de l'element 1 kg; Volum 0.001667 m3

**mt18tar020b** m Llistó d'alumini "TARIMATEC", de 30x50 mm, per a suport i fixació de les tarimes d'exterior
Dades tècniques: Cost energètic 97.097 MJ; Emissió de CO2 7.135 kg; Codi LER 17 04 02; Massa de l'element 0.863 kg; Volum 0.000575 m3
Residus:
- embalatge: re170203 Plàstic; rendiment 0.005 kg

**mt18tar010aaa** m² Taules alveolars de compòsit (WPC)
Dades tècniques: Cost energètic 898.546 MJ; Emissió de CO2 38.615 kg; Codi LER 17 02 01; Massa de l'element 38.88 kg; Volum 0.035345 m3
Residus:
- embalatge: re150101 Envasos de paper i cartró. (component de residu); rendiment 0.095 kg; Codi LER 15 01 01; Massa de l'element 1 kg; Volum 0.001333 m3
- embalatge: re150104 Envasos metàl·lics. (component de residu); rendiment 0.02 kg; Codi LER 15 01 04; Massa de l'element 1 kg; Volum 0.001667 m3
- embalatge: re170201 Fusta. (component de residu); rendiment 0.06 kg; Codi LER 17 02 01; Massa de l'element 1 kg; Volum 0.000909 m3
- embalatge: re170203 Plàstic; rendiment 0.03 kg

**mt18tar030** U Kit d'encaix per a tarima exterior "TARIMATEC"
Dades tècniques: Cost energètic 2.427 MJ; Emissió de CO2 0.121 kg; Codi LER 17 04 05; Massa de l'element 0.0001 kg
Residus:
- embalatge: re170203 Plàstic; rendiment 0.025 kg
