# Paviment vinílic homogeni, conductor d'electricitat estàtica, en llosetes

- Propietat de l'arxiu: CYPE Ingenieros S.A.
- Format: FIEBDC-3/2016
- Programa: Generador de preus de la construcció. CYPE Ingenieros, S.A.
- Data: 27/01/2025
- Divisa: EUR
- Costos indirectes: 3 %
- IVA: 21 %

## R Revestiments i extradossats

### RS Paviments

#### RSS De cautxú, de linòleum i vinílics

**RSS033** m² Paviment vinílic homogeni, conductor d'electricitat estàtica, en llosetes.
Paviment vinílic homogeni conductor d'electricitat estàtica, de 2,0 mm d'espessor, amb propietats conductives i tractament de protecció superficial a base de poliuretà, color a escollir, subministrat en llosetes de 61x61 cm; pes total: 3150 g/m²; classificació a l'ús, segons UNE-EN ISO 10874: classe 23 per a ús domèstic; classe 34 per a ús comercial; classe 43 per a ús industrial; Euroclasse Bfl-s1 de reacció al foc, segons UNE-EN 13501-1. Col·locació en obra: amb adhesiu a base de copolímers acrílics modificats en dispersió aquosa, sobre capa fina d'anivellació.
Criteri de valoració econòmica: El preu no inclou la capa fina d'anivellació.
Inclou: Replanteig i retallada del paviment. Aplicació de l'adhesiu. Col·locació del paviment. Soldat d'unió i junts entre rotllos. Resolució de trobades i punts singulars. Eliminació i neteja del material sobrant. Neteja final del paviment.
Criteri d'amidament de projecte: Superfície útil, mesura segons documentació gràfica de Projecte, deduint els buits de superfície major de 1 m².
Criteri de mesura d'obra: Es mesurarà la superfície realment executada segons especificacions de Projecte, deduint els buits de superfície major de 1 m².

| Codi | Ut | Descripció | Rendiment | Preu | Import |
|---|---|---|---|---|---|
| mt18adq020a | kg | Adhesiu a base de copolímers acrílics modificats en dispersió aquosa, sense dissolvents, color beige, per a aplicar en interiors, per a l'encolat de paviments de PVC, linòleum i moqueta. (material) | 0.375 | 4.09 | 1.534 |
| mt18dsi036a | m² | Llosetes homogènies de PVC, de 61x61 cm i 2 mm de gruix, amb partícules en la seva composició que permeten la conducció de l'electricitat estàtica i tractament de protecció superficial a base de poliuretà, color a escollir; pes total: 3150 g/m²; classificació a l'ús, segons UNE-EN ISO 10874: classe 23 per a ús domèstic; classe 34 per a ús comercial; classe 43 per a ús industrial; Euroclasse Bfl-s1 de reacció al foc, segons UNE-EN 13501-1. (material) | 1.05 | 36.32 | 38.136 |
| mo026 | h | Oficial 1ª instal·lador de revestiments flexibles. (mà d'obra) | 0.256 | 29.67 | 7.596 |
| mo064 | h | Ajudant instal·lador de revestiments flexibles. (mà d'obra) | 0.142 | 26.39 | 3.747 |
| % | % | Costos directes complementaris | 2 % | 51.013 | 1.020 |
|  |  | Costos directes |  |  | 52.033 |

Residus:
- col·locació: mt18dsi036a; factor de residu 0.0305517

## Recursos

**mt18dsi036a** m² Llosetes homogènies de PVC
Dades tècniques: Cost energètic 143.476 MJ; Emissió de CO2 15.569 kg; Codi LER 17 02 03; Massa de l'element 3.15 kg; Volum 0.00525 m3
Residus:
- embalatge: re170203 Plàstic. (component de residu); rendiment 0.041 kg; Codi LER 17 02 03; Massa de l'element 1 kg; Volum 0.001667 m3
