# Paviment vinílic heterogeni, acústic, en rotllo

- Propietat de l'arxiu: CYPE Ingenieros S.A.
- Format: FIEBDC-3/2016
- Programa: Generador de preus de la construcció. CYPE Ingenieros, S.A.
- Data: 06/06/2025
- Divisa: EUR
- Costos indirectes: 3 %
- IVA: 21 %

## R Revestiments i extradossats

### RS Paviments

#### RSS De cautxú, de linòleum i vinílics

**RSS042** m² Paviment vinílic heterogeni, acústic, en rotllo.
Paviment vinílic heterogeni, acústic, de 3,3 mm de gruix total, amb capa d'ús de 0,5 mm d'espessor, amb tractament de protecció superficial a base de poliuretà, color a escollir i revés de polietilè expandit de cel·les tancades, d'alta densitat; subministrat en rotllos de 200 cm d'amplada; pes total: 2800 g/m²; classificació a l'ús, segons UNE-EN ISO 10874: classe 23 per a ús domèstic; classe 33 per a ús comercial; classe 42 per a ús industrial; reducció del soroll d'impactes 19 dB, segons UNE-EN ISO 10140; Euroclasse Bfl-s1 de reacció al foc, segons UNE-EN 13501-1. Col·locació en obra: amb adhesiu a base de copolímers acrílics modificats en dispersió aquosa, sobre capa fina d'anivellació.
Criteri de valoració econòmica: El preu no inclou la capa fina d'anivellació.
Inclou: Replanteig i retallada del paviment. Aplicació de l'adhesiu. Col·locació del paviment. Soldat d'unió i junts entre rotllos. Resolució de trobades i punts singulars. Eliminació i neteja del material sobrant. Neteja final del paviment.
Criteri d'amidament de projecte: Superfície útil, mesura segons documentació gràfica de Projecte, deduint els buits de superfície major de 1 m².
Criteri de mesura d'obra: Es mesurarà la superfície realment executada segons especificacions de Projecte, deduint els buits de superfície major de 1 m².

| Codi | Ut | Descripció | Rendiment | Preu | Import |
|---|---|---|---|---|---|
| mt18adq020a | kg | Adhesiu a base de copolímers acrílics modificats en dispersió aquosa, sense dissolvents, color beige, per a aplicar en interiors, per a l'encolat de paviments de PVC, linòleum i moqueta. (material) | 0.375 | 4.09 | 1.534 |
| mt18dsi055a | m² | Làmina heterogènia de PVC, de 3,3 mm de gruix total, amb capa d'ús de 0,5 mm d'espessor amb tractament de protecció superficial a base de poliuretà, color a escollir, i revés de polietilè expandit de cel·les tancades, d'alta densitat; subministrada en rotllos de 200 cm d'amplada; pes total: 2800 g/m²; classificació a l'ús, segons UNE-EN ISO 10874: classe 23 per a ús domèstic; classe 33 per a ús comercial; classe 42 per a ús industrial; reducció del soroll d'impactes 19 dB, segons UNE-EN ISO 10140; Euroclasse Bfl-s1 de reacció al foc, segons UNE-EN 13501-1. (material) | 1.1 | 30.8 | 33.880 |
| mo026 | h | Oficial 1ª instal·lador de revestiments flexibles. (mà d'obra) | 0.615 | 29.67 | 18.247 |
| mo064 | h | Ajudant instal·lador de revestiments flexibles. (mà d'obra) | 0.342 | 26.39 | 9.025 |
| % | % | Costos directes complementaris | 2 % | 62.686 | 1.254 |
|  |  | Costos directes |  |  | 63.940 |

Residus:
- col·locació: mt18dsi055a; factor de residu 0.0360143

## Recursos

**mt18dsi055a** m² Làmina heterogènia de PVC
Dades tècniques: Cost energètic 232.944 MJ; Emissió de CO2 8.221 kg; Codi LER 17 02 03; Massa de l'element 2.8 kg; Volum 0.004667 m3
Residus:
- embalatge: re170203 Plàstic. (component de residu); rendiment 0.039 kg; Codi LER 17 02 03; Massa de l'element 1 kg; Volum 0.001667 m3
