# Entornpeu de PVC

- Propietat de l'arxiu: CYPE Ingenieros S.A.
- Format: FIEBDC-3/2016
- Programa: Generador de preus de la construcció. CYPE Ingenieros, S.A.
- Data: 27/01/2025
- Divisa: EUR
- Costos indirectes: 3 %
- IVA: 21 %

## R Revestiments i extradossats

### RS Paviments

#### RSS De cautxú, de linòleum i vinílics

**RSS100** m Entornpeu de PVC.
Entornpeu flexible de PVC, de 50x15 mm, color a escollir. Col·locació en obra: amb adhesiu.
Inclou: Neteja i preparació de la superfície suport. Replanteig. Tall, col·locació i fixació de l'entornpeu.
Criteri d'amidament de projecte: Longitud mesurada segons documentació gràfica de Projecte, sense incloure buits de portes. No s'ha incrementat l'amidament per trencaments i retallades, ja que en la descomposició s'ha considerat un 5% més de peces.
Criteri de mesura d'obra: Es mesurarà la longitud realment executada segons especificacions de Projecte.

| Codi | Ut | Descripció | Rendiment | Preu | Import |
|---|---|---|---|---|---|
| mt18dww020a | l | Adhesiu de cloroprè, de base solvent monocomponent. (material) | 0.05 | 6.61 | 0.331 |
| mt18rpv010a | m | Entornpeu flexible de PVC, de 50x15 mm, color a escollir, subministrat en rotllos de 50 m de longitud. (material) | 1.05 | 2.9 | 3.045 |
| mo026 | h | Oficial 1ª instal·lador de revestiments flexibles. (mà d'obra) | 0.107 | 29.67 | 3.175 |
| % | % | Costos directes complementaris | 2 % | 6.551 | 0.131 |
|  |  | Costos directes |  |  | 6.682 |

Residus:
- col·locació: mt18rpv010a Entornpeu flexible de PVC, de 50x15 mm, color a escollir, subministrat en rotllos de 50 m de longitud; factor de residu 0.08

## Recursos

**mt18rpv010a** m Entornpeu flexible de PVC, de 50x15 mm, color a escollir, subministrat en rotllos de 50 m de longitud
Dades tècniques: Cost energètic 80.934 MJ; Emissió de CO2 1.451 kg; Codi LER 17 02 03; Massa de l'element 1.04 kg; Volum 0.001733 m3
Residus:
- embalatge: re150101 Envasos de paper i cartró. (component de residu); rendiment 0.018 kg; Codi LER 15 01 01; Massa de l'element 1 kg; Volum 0.001333 m3
- embalatge: re170201 Fusta. (component de residu); rendiment 0.052 kg; Codi LER 17 02 01; Massa de l'element 1 kg; Volum 0.000909 m3
- embalatge: re170203 Plàstic. (component de residu); rendiment 0.003 kg; Codi LER 17 02 03; Massa de l'element 1 kg; Volum 0.001667 m3
