# Fals sostre registrable de plaques d'escaiola

- Propietat de l'arxiu: CYPE Ingenieros S.A.
- Format: FIEBDC-3/2016
- Programa: Generador de preus de la construcció. CYPE Ingenieros, S.A.
- Data: 27/01/2025
- Divisa: EUR
- Costos indirectes: 3 %
- IVA: 21 %

## R Revestiments i extradossats

### RT Falsos sostres en interiors

#### RTB Registrables, de plaques d'escaiola

**RTB025** m² Fals sostre registrable de plaques d'escaiola.
Fals sostre registrable suspès, situat a una altura menor de 4 m, constituït per: ESTRUCTURA: perfileria vista acabat lacat, color blanc, comprenent perfils primaris i secundaris, suspesos del forjat o element suport amb varetes i penjants; PLAQUES: plaques d'escaiola, de superfície fissurada, 60x60 cm. Inclús perfils angulars, fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12fac020b | U | Barra metàl·lica d'acer galvanitzat de 6 mm de diàmetre. (material) | 1 | 0.32 | 0.320 |
| mt12fac030a | m | Perfileria vista amb acabat lacat color blanc, per a falsos sostres registrables, inclús peces complementaries i especials. (material) | 4 | 0.87 | 3.480 |
| mt12fac060 | U | Perfil angular per acabaments perimetrals. (material) | 0.6 | 0.62 | 0.372 |
| mt12fac050 | U | Accessoris per a la instal·lació de falsos sostres registrables. (material) | 0.2 | 1.61 | 0.322 |
| mt12fpe020a | m² | Placa d'escaiola, de superfície fissurada, 60x60 cm, per col·locar sobre perfileria vista en falsos sostres enregistrables. (material) | 1.02 | 5 | 5.100 |
| mo035 | h | Oficial 1ª escaiolista. (mà d'obra) | 0.319 | 29.67 | 9.465 |
| mo117 | h | Peó escaiolista. (mà d'obra) | 0.319 | 24.86 | 7.930 |
| % | % | Costos directes complementaris | 2 % | 26.989 | 0.540 |
|  |  | Costos directes |  |  | 27.529 |

Residus:
- col·locació: mt12fac020b Barra metàl·lica d'acer galvanitzat de 6 mm de diàmetre; factor de residu 0.0188
- col·locació: mt12fac030a; factor de residu 0.02
- col·locació: mt12fac060 Perfil angular per acabaments perimetrals; factor de residu 0.0188
- col·locació: mt12fpe020a; factor de residu 0.021

## Recursos

**mt12fac020b** U Barra metàl·lica d'acer galvanitzat de 6 mm de diàmetre
Dades tècniques: Cost energètic 3.803 MJ; Emissió de CO2 0.261 kg; Codi LER 17 04 05; Massa de l'element 0.055 kg; Volum 0.000026 m3
Residus:
- embalatge: re170203 Plàstic. (component de residu); rendiment 0.025 kg; Codi LER 17 02 03; Massa de l'element 1 kg; Volum 0.001667 m3

**mt12fac030a** m Perfileria vista amb acabat lacat color blanc
Dades tècniques: Cost energètic 3.335 MJ; Emissió de CO2 0.172 kg; Codi LER 17 04 05; Massa de l'element 0.29 kg; Volum 0.000138 m3
Residus:
- embalatge: re170203 Plàstic; rendiment 0.005 kg

**mt12fac060** U Perfil angular per acabaments perimetrals
Dades tècniques: Cost energètic 10.218 MJ; Emissió de CO2 0.714 kg; Codi LER 17 04 05; Massa de l'element 0.265 kg; Volum 0.000126 m3
Residus:
- embalatge: re170203 Plàstic; rendiment 0.025 kg

**mt12fpe020a** m² Placa d'escaiola
Dades tècniques: Cost energètic 22.696 MJ; Emissió de CO2 1.009 kg; Codi LER 17 08 02; Massa de l'element 6.6 kg; Volum 0.0066 m3
Residus:
- embalatge: re170203 Plàstic; rendiment 0.004 kg
