# Fals sostre registrable de safates metàl·liques. Sistema Fonotech Fonosteel "BUTECH"

- Propietat de l'arxiu: CYPE Ingenieros S.A.
- Format: FIEBDC-3/2016
- Programa: Generador de preus de la construcció. CYPE Ingenieros, S.A.
- Data: 13/12/2023
- Divisa: EUR
- Costos indirectes: 3 %
- IVA: 21 %

## R Revestiments i extradossats

### RT Falsos sostres en interiors

#### RTL Registrables, metàl·lics

**RTL020** m² Fals sostre registrable de safates metàl·liques. Sistema Fonotech Fonosteel "BUTECH".
Fals sostre registrable suspès, situat a una altura menor de 4 m. Sistema Fonotech Fonosteel "BUTECH", constituït per: ESTRUCTURA: perfileria vista d'acer galvanitzat prelacat, color gris acer, amb sola de 15 mm d'amplària, comprenent perfils primaris i secundaris, suspesos del forjat o element suport amb varetes i penjants; SAFATES METÀL·LIQUES: safates autoportants, de superfície llisa, model Steel Lis, d'acer galvanitzat lacat, color gris acer, "BUTECH" "PORCELANOSA GRUPO", de 600x600 mm i 0,53 mm de gruix. Inclús perfils angulars, fixacions per a l'ancoratge dels perfils i accessoris de muntatge.
Inclou: Replanteig dels eixos de la trama modular. Anivellació i col·fixació dels perfils perimetrals. Replanteig dels perfils primaris de la trama. Senyalització dels punts d'ancoratge al forjat o element de suport. Anivellació i suspensió dels perfils primaris i secundaris de la trama. Tall de les safates. Col·locació de les safates. Resolució de trobades i punts singulars.
Criteri d'amidament de projecte: Superfície mesurada entre paraments, segons documentació gràfica de Projecte, sense descomptar buits per instal·lacions.
Criteri de mesura d'obra: Es mesurarà la superfície realment executada segons especificacions de Projecte, sense descomptar buits per instal·lacions.

| Codi | Ut | Descripció | Rendiment | Preu | Import |
|---|---|---|---|---|---|
| mt12pmb010aa | m² | Fals sostre enregistrable format per safates autoportants, de superfície llisa, model Steel Lis, d'acer galvanitzat lacat, color gris acer, "BUTECH" "PORCELANOSA GRUPO", de 600x600 mm i 0,53 mm de gruix i Euroclasse A-s2, d0 de reacció al foc, segons UNE-EN 13501-1; inclús sistema de perfileria vista d'acer galvanitzat prelacat, color gris acer, amb sola de 15 mm d'amplària, amb perfils primaris i secundaris, perfils angulars, varetes de subjecció i penjats. (material) | 1.02 | 29.76 | 30.355 |
| mo015 | h | Oficial 1ª muntador de falsos sostres. (mà d'obra) | 0.25 | 28.39 | 7.098 |
| mo082 | h | Ajudant muntador de falsos sostres. (mà d'obra) | 0.25 | 24.46 | 6.115 |
| % | % | Costos directes complementaris | 2 % | 43.568 | 0.871 |
|  |  | Costos directes |  |  | 44.439 |

Residus:
- col·locació: mt12pmb010aa; factor de residu 0.024

## Recursos

**mt12pmb010aa** m² Fals sostre enregistrable format per safates autoportants
Dades tècniques: Cost energètic 18.774 MJ; Emissió de CO2 0.539 kg; Codi LER 17 06 04; Massa de l'element 1.5 kg; Volum 0.0025 m3
Residus:
- embalatge: re170203 Plàstic. (component de residu); rendiment 0.034 kg; Codi LER 17 02 03; Massa de l'element 1 kg; Volum 0.001667 m3
