# Fals sostre registrable de reixeta metàl·lica

- Propietat de l'arxiu: CYPE Ingenieros S.A.
- Format: FIEBDC-3/2016
- Programa: Generador de preus de la construcció. CYPE Ingenieros, S.A.
- Data: 27/01/2025
- Divisa: EUR
- Costos indirectes: 3 %
- IVA: 21 %

## R Revestiments i extradossats

### RT Falsos sostres en interiors

#### RTL Registrables, metàl·lics

**RTL035** m² Fals sostre registrable de reixeta metàl·lica.
Fals sostre registrable suspès, situat a una altura menor de 4 m, constituït per: ESTRUCTURA: entramat metàl·lic ocult de perfils de 40 mm d'altura; REIXETA METÀL·LICA: reixeta d'alumini prelacada al forn, autoportant, amb nervis de 40 mm d'alt formant cel·les de 50x50 mm, fabricada en mòduls de 600x600 mm, color blanc. Inclús fixacions per a l'ancoratge dels perfils i accessoris de muntatge.
Inclou: Replanteig dels eixos principals de suspensió. Senyalització dels punts d'ancoratge al forjat o element de suport. Disposició de les reixetes. Resolució de trobades i punts singulars. Formació de forats per recepció de possibles elements d'ancoratge i/o instal·lacions.
Criteri d'amidament de projecte: Superfície mesurada entre paraments, segons documentació gràfica de Projecte, sense descomptar buits per instal·lacions.
Criteri de mesura d'obra: Es mesurarà la superfície realment executada segons especificacions de Projecte, sense descomptar buits per instal·lacions.

| Codi | Ut | Descripció | Rendiment | Preu | Import |
|---|---|---|---|---|---|
| mt12fra010aa | m² | Reixeta d'alumini prelacada al forn, autoportant, amb nervis de 40 mm d'alt formant cel·les de 50x50 mm, fabricada en mòduls de 600x600 mm, color blanc, per a falsos sostres registrables. (material) | 1.02 | 49.7 | 50.694 |
| mt12fra110ab | m | Perfil d'alumini prelacat al forn, de 40 mm d'altura i 600 mm de longitud, color blanc, per a falsos sostres registrables. (material) | 1.68 | 1.46 | 2.453 |
| mt12fra110cb | m | Perfil d'alumini prelacat al forn, de 40 mm d'altura i 2400 mm de longitud, color blanc, per a falsos sostres registrables. (material) | 1.68 | 1.46 | 2.453 |
| mt12fra111a | U | Peça d'empalmament entre perfils de sustentació de reixetes metàl·liques, d'acer galvanitzat, per a falsos sostres registrables. (material) | 0.7 | 0.2 | 0.140 |
| mt12psg210a | U | Penjat per a falsos sostres suspesos. (material) | 1.05 | 0.36 | 0.378 |
| mt12psg210b | U | Segur per a la fixació del penjant, en falsos sostres suspesos. (material) | 1.05 | 0.04 | 0.042 |
| mt12psg210c | U | Connexió superior per fixar la vareta al penjant, en falsos sostres suspesos. (material) | 1.05 | 0.56 | 0.588 |
| mt12psg190 | U | Barnilla de penjament. (material) | 1.05 | 0.37 | 0.389 |
| mt12psg220 | U | Fixació composta per tac i cargol 5x27. (material) | 1.05 | 0.06 | 0.063 |
| mo015 | h | Oficial 1ª muntador de falsos sostres. (mà d'obra) | 0.333 | 30.63 | 10.200 |
| mo082 | h | Ajudant muntador de falsos sostres. (mà d'obra) | 0.333 | 26.39 | 8.788 |
| % | % | Costos directes complementaris | 2 % | 76.188 | 1.524 |
|  |  | Costos directes |  |  | 77.712 |

Residus:
- col·locació: mt12fra110ab; factor de residu 0.048
- col·locació: mt12fra110cb; factor de residu 0.048
- col·locació: mt12psg190 Barnilla de penjament; factor de residu 0.02

## Recursos

**mt12fra110ab** m Perfil d'alumini prelacat al forn
Dades tècniques: Cost energètic 8.485 MJ; Emissió de CO2 0.596 kg; Codi LER 17 04 02; Massa de l'element 0.073 kg; Volum 0.000049 m3
Residus:
- embalatge: re170203 Plàstic. (component de residu); rendiment 0.005 kg; Codi LER 17 02 03; Massa de l'element 1 kg; Volum 0.001667 m3

**mt12fra110cb** m Perfil d'alumini prelacat al forn
Dades tècniques: Cost energètic 8.485 MJ; Emissió de CO2 0.596 kg; Codi LER 17 04 02; Massa de l'element 0.073 kg; Volum 0.000049 m3
Residus:
- embalatge: re170203 Plàstic; rendiment 0.005 kg

**mt12fra111a** U Peça d'empalmament entre perfils de sustentació de reixetes metàl·liques
Dades tècniques: Cost energètic 5.262 MJ; Emissió de CO2 0.380 kg
Residus:
- embalatge: re150101 Envasos de paper i cartró. (component de residu); rendiment 0.09 kg; Codi LER 15 01 01; Massa de l'element 1 kg; Volum 0.001333 m3
- embalatge: re170203 Plàstic; rendiment 0.045 kg

**mt12psg210a** U Penjat per a falsos sostres suspesos
Dades tècniques: Cost energètic 5.663 MJ; Emissió de CO2 0.421 kg
Residus:
- embalatge: re150101 Envasos de paper i cartró; rendiment 0.09 kg
- embalatge: re170203 Plàstic; rendiment 0.045 kg

**mt12psg190** U Barnilla de penjament
Dades tècniques: Cost energètic 5.371 MJ; Emissió de CO2 0.273 kg; Codi LER 17 04 05; Massa de l'element 0.3 kg; Volum 0.000143 m3
Residus:
- embalatge: re170203 Plàstic; rendiment 0.025 kg
