# Reparació de fissures en revestiment exterior, sistema Cotefilm "REVETÓN"

- Propietat de l'arxiu: CYPE Ingenieros S.A.
- Format: FIEBDC-3/2016
- Programa: Generador de preus de la construcció. CYPE Ingenieros, S.A.
- Data: 06/12/2022
- Divisa: EUR
- Costos indirectes: 3 %
- IVA: 21 %

## R Revestiments i extradossats

### RY Preparacions, proteccions, reparacions i reforços de revestiments

#### RYY Reparacions

**RYY030** m² Reparació de fissures en revestiment exterior, sistema Cotefilm "REVETÓN".
Reparació de fissures de fins a 1 mm d'amplada en revestiment exterior, sistema Cotefilm "REVETÓN", mitjançant l'aplicació de dues mans de revestiment impermeabilitzant, Cotefilm incolor "REVETÓN", acabat brillant, la primera mà diluïda amb un 30% a 50% d'aigua i la segona mà amb el mateix producte sense diluir, amb un rendiment total de 0,175 l/m².
Inclou: Aplicació de les dues mans de producte.
Criteri d'amidament de projecte: Superfície mesurada segons documentació gràfica de Projecte.
Criteri de mesura d'obra: Es mesurarà la superfície realment executada segons especificacions de Projecte.

| Codi | Ut | Descripció | Rendiment | Preu | Import |
|---|---|---|---|---|---|
| mt15rer150a | l | Revestiment impermeabilitzant, Cotefilm incolor "REVETÓN", a base de copolímers acrílics en dispersió aquosa, acabat brillant, antifloridura i antiverdet, impermeable a l'aigua de pluja, permeable al vapor d'aigua i amb resistència als raigs UV i als àlcalis, per a aplicar amb brotxa, corró o pistola. (material) | 0.175 | 14.18 | 2.482 |
| mo039 | h | Oficial 1ª revocador. (mà d'obra) | 0.191 | 27.5 | 5.253 |
| mo111 | h | Peó especialitzat revocador. (mà d'obra) | 0.191 | 24.21 | 4.624 |
| % | % | Costos directes complementaris | 2 % | 12.359 | 0.247 |
|  |  | Costos directes |  |  | 12.606 |

Residus:
- col·locació: mt15rer150a; factor de residu 0.03

## Recursos

**mt15rer150a** l Revestiment impermeabilitzant
Dades tècniques: Cost energètic 78.123 MJ; Emissió de CO2 2.976 kg; Codi LER 17 09 04; Massa de l'element 1.03 kg; Volum 0.000687 m3
Residus:
- embalatge: re150104 Envasos metàl·lics. (component de residu); rendiment 0.064 kg; Codi LER 15 01 04; Massa de l'element 1 kg; Volum 0.001667 m3
