# Aixeteria electrònica per a urinari

- Propietat de l'arxiu: CYPE Ingenieros S.A.
- Format: FIEBDC-3/2016
- Programa: Generador de preus de la construcció. CYPE Ingenieros, S.A.
- Data: 06/06/2025
- Divisa: EUR
- Costos indirectes: 3 %
- IVA: 21 %

## S Senyalització i equipament

### SG Aixeteries

#### SGU Per a urinaris

**SGU030** U Aixeteria electrònica per a urinari.
Aixeteria electrònica formada per aixeta electrònica amb accionament de la descàrrega per infraroigs, per a urinari, amb led indicador de bateria, descàrrega d'1 litre, fixació ràpida, alimentació per pila de 6 V. Inclús elements de connexió, pila de 6 V, electrovàlvula i una aixeta de pas.
Inclou: Replanteig. Col·locació. Connexionat. Comprovació del seu correcte funcionament.
Criteri d'amidament de projecte: Nombre d'unitats previstes, segons documentació gràfica de Projecte.
Criteri de mesura d'obra: Es mesurarà el nombre d'unitats realment col·locades segons especificacions de Projecte.

| Codi | Ut | Descripció | Rendiment | Preu | Import |
|---|---|---|---|---|---|
| mt31gsp040aa | U | Aixeta electrònica amb accionament de la descàrrega per infraroigs, per a urinari, amb led indicador de bateria, descàrrega d'1 litre, fixació ràpida, alimentació per pila de 6 V; inclús elements de connexió, pila de 6 V, electrovàlvula i una aixeta de pas. (material) | 1 | 282.95 | 282.950 |
| mt37www010 | U | Material auxiliar per a instal·lacions de lampisteria. (material) | 1 | 1.4 | 1.400 |
| mo008 | h | Oficial 1ª lampista. (mà d'obra) | 0.679 | 30.63 | 20.798 |
| % | % | Costos directes complementaris | 2 % | 305.148 | 6.103 |
|  |  | Costos directes |  |  | 311.251 |
