# Taulell de cuina de gres porcellànic

- Propietat de l'arxiu: CYPE Ingenieros S.A.
- Format: FIEBDC-3/2016
- Programa: Generador de preus de la construcció. CYPE Ingenieros, S.A.
- Data: 14/06/2024
- Divisa: EUR
- Costos indirectes: 3 %
- IVA: 21 %

## S Senyalització i equipament

### SN Taulell de cuina

#### SNG Ceràmics

**SNG010** U Taulell de cuina de gres porcellànic.
Taulell de gres porcellànic, de 10 mm d'espessor, 350 cm de longitud i 60 cm d'amplada, cantell amb faldó frontal al biaix de 3 cm d'ample, i formació de 1 buit. Inclús replanteig; suports i ancoratges d'acer galvanitzat; resolució de cantonades, angles, cantells i acabats; unions entre peces i trobades amb paraments, segellats amb silicona; anivellat i encunyat; eliminació de restes i neteja.
Inclou: Replanteig i traçat de la placa de focs. Col·locació i fixació dels suports i ancoratges. Col·locació, ajust i fixació de les peces que componen la placa de focs. Fixació del faldó al taulell de cuina.
Criteri d'amidament de projecte: Nombre d'unitats previstes, segons documentació gràfica de Projecte. No s'han duplicat cantonades en l'amidament de la longitud del taulell de cuina.
Criteri de mesura d'obra: Es mesurarà el nombre d'unitats realment executades segons especificacions de Projecte.

| Codi | Ut | Descripció | Rendiment | Preu | Import |
|---|---|---|---|---|---|
| mt19egl030a | m² | Taulell de gres porcellànic, de 10 mm d'espessor. (material) | 2.315 | 86.38 | 199.970 |
| mt19ewa030sec | m | Formació de cantell amb faldó frontal col·locat al biaix de 3 cm, en taulells de cuina ceràmic, sense incloure el preu del faldó. (material) | 4.7 | 15 | 70.500 |
| mt19ewa010o | U | Formació de buit, en taulell de gres porcellànic. (material) | 1 | 33.01 | 33.010 |
| mt19ewa020 | U | Material auxiliar per ancoratge de taulell. (material) | 3.5 | 10.6 | 37.100 |
| mt19egl035 | l | Massilla per a ús interior, de color a escollir, d'alta elasticitat i consistència després de l'enduriment, per a aplicar com adhesiu de fixació i rejuntat d'elements de gres porcellànic. (material) | 0.047 | 14.55 | 0.684 |
| mo011 | h | Oficial 1ª muntador. (mà d'obra) | 6.27 | 29.34 | 183.962 |
| mo080 | h | Ajudant muntador. (mà d'obra) | 6.528 | 25.28 | 165.028 |
| % | % | Costos directes complementaris | 2 % | 690.254 | 13.805 |
|  |  | Costos directes |  |  | 704.059 |

Residus:
- col·locació: mt19egl030a Taulell de gres porcellànic, de 10 mm d'espessor; factor de residu 0.0145528

## Recursos

**mt19egl030a** m² Taulell de gres porcellànic, de 10 mm d'espessor
Dades tècniques: Cost energètic 293.592 MJ; Emissió de CO2 14.368 kg; Codi LER 17 01 03; Massa de l'element 25 kg; Volum 0.02 m3
Residus:
- embalatge: re150101 Envasos de paper i cartró. (component de residu); rendiment 0.211 kg; Codi LER 15 01 01; Massa de l'element 1 kg; Volum 0.001333 m3
- embalatge: re170201 Fusta. (component de residu); rendiment 0.033 kg; Codi LER 17 02 01; Massa de l'element 1 kg; Volum 0.000909 m3
