# Desbrossament del terreny

- Propietat de l'arxiu: CYPE Ingenieros S.A.
- Format: FIEBDC-3/2016
- Programa: Generador de preus de la construcció. CYPE Ingenieros, S.A.
- Data: 14/06/2024
- Divisa: EUR
- Costos indirectes: 3 %
- IVA: 21 %

## U Urbanització interior de la parcel·la

### UJ Jardineria

#### UJA Condicionament del terreny

**UJA010** m² Desbrossament del terreny.
Desbrossament del terreny, amb mitjans manuals, mitjançant esbrolladora equipada amb disc de dents de serra.
Inclou: Preparació de la superfície de treball. Desbrossament del terreny. Trossejat i aplec dels materials de desbrossament.
Criteri d'amidament de projecte: Superfície mesurada en projecció horitzontal, segons documentació gràfica de Projecte.
Criteri de mesura d'obra: Es mesurarà, en projecció horitzontal, la superfície realment executada segons especificacions de Projecte.

| Codi | Ut | Descripció | Rendiment | Preu | Import |
|---|---|---|---|---|---|
| mq09bro010 | h | Desbrossadora equipada amb disc de dents de serra o amb fil de tall, de 0,42 kW de potència. (maquinària) | 0.012 | 4.48 | 0.054 |
| mo040 | h | Oficial 1ª jardiner. (mà d'obra) | 0.001 | 28.42 | 0.028 |
| mo115 | h | Peó jardiner. (mà d'obra) | 0.013 | 23.81 | 0.310 |
| % | % | Costos directes complementaris | 2 % | 0.392 | 0.008 |
|  |  | Costos directes |  |  | 0.400 |
