# Barda

- Propietat de l'arxiu: CYPE Ingenieros S.A.
- Format: FIEBDC-3/2016
- Programa: Generador de preus de la construcció. CYPE Ingenieros, S.A.
- Data: 17/06/2024
- Divisa: EUR
- Costos indirectes: 3 %
- IVA: 21 %

## U Urbanització interior de la parcel·la

### UJ Jardineria

#### UJV Tancat i ocultació

**UJV010** m Barda.
Barda d'Aligustre (Ligustrum japonicum) de 0,3-0,5 m d'altura (4 u/m).
Inclou: Obertura de rasa amb els mitjans indicats. Abonat del terreny. Plantació. Primer reg.
Criteri d'amidament de projecte: Longitud mesurada segons documentació gràfica de Projecte.
Criteri de mesura d'obra: Es mesurarà la longitud realment executada segons especificacions de Projecte.

| Codi | Ut | Descripció | Rendiment | Preu | Import |
|---|---|---|---|---|---|
| mt48ecr010a | U | Aligustre (Ligustrum japonicum) de 0,3-0,5 m d'altura; subministrament en contenidor. (material) | 4 | 1.65 | 6.600 |
| mt48tie020 | kg | Adob mineral complex NPK 15-15-15. (material) | 1.5 | 0.83 | 1.245 |
| mt08aaa010a | m³ | Aigua. (material) | 0.02 | 1.5 | 0.030 |
| mq01pan070b | h | Mini pala carregadora sobre pneumàtics, de 52 kW/1 m³ kW. (maquinària) | 0.116 | 36.8 | 4.269 |
| mo040 | h | Oficial 1ª jardiner. (mà d'obra) | 0.106 | 28.42 | 3.013 |
| mo115 | h | Peó jardiner. (mà d'obra) | 0.332 | 23.81 | 7.905 |
| % | % | Costos directes complementaris | 2 % | 23.062 | 0.461 |
|  |  | Costos directes |  |  | 23.523 |

Residus:
- col·locació: mt48tie020 Adob mineral complex NPK 15-15-15; factor de residu 0.055

## Recursos

**mt48tie020** kg Adob mineral complex NPK 15-15-15
Dades tècniques: Cost energètic 30.291 MJ; Emissió de CO2 3.674 kg; Codi LER 06 10 99; Massa de l'element 1 kg; Volum 0.001111 m3
Residus:
- embalatge: re170203 Plàstic. (component de residu); rendiment 0.003 kg; Codi LER 17 02 03; Massa de l'element 1 kg; Volum 0.001667 m3

**mt08aaa010a** m³ Aigua
Dades tècniques: Cost energètic 60.000 MJ; Emissió de CO2 30.000 kg
