# Reixeta electrosoldada, per a protecció d'escocell

- Propietat de l'arxiu: CYPE Ingenieros S.A.
- Format: FIEBDC-3/2016
- Programa: Generador de preus de la construcció. CYPE Ingenieros, S.A.
- Data: 14/06/2024
- Divisa: EUR
- Costos indirectes: 3 %
- IVA: 21 %

## U Urbanització interior de la parcel·la

### UM Mobiliari urbà

#### UMA Proteccions d'escocells

**UMA030** U Reixeta electrosoldada, per a protecció d'escocell.
Reixeta electrosoldada antilliscant, de 766x766 mm, acabat galvanitzat en calent, formada per dues peces simètriques, realitzades amb platines portants d'acer laminat UNE-EN 10025 S235JR, en perfil pla laminat en calent, de 25x2 mm, separades 34 mm entre si, separadors de vareta quadrada retorçada, d'acer amb baix contingut en carboni UNE-EN ISO 16120-2 C4D, de 4 mm de costat, separats 38 mm entre si i marc d'acer laminat UNE-EN 10025 S235JR, en perfil omega laminat en calent, de 25x2 mm, per a protecció d'escocell, col·locada sobre el marc de recolzament. Inclús replanteig i marc de recolzament.
Inclou: Replanteig. Col·locació del marc de recolzament. Muntatge de la reixeta.
Criteri d'amidament de projecte: Nombre d'unitats previstes, segons documentació gràfica de Projecte.
Criteri de mesura d'obra: Es mesurarà el nombre d'unitats realment executades segons especificacions de Projecte.

| Codi | Ut | Descripció | Rendiment | Preu | Import |
|---|---|---|---|---|---|
| mt07rel030a | U | Reixeta electrosoldada antilliscant, de 766x766 mm, acabat galvanitzat en calent, formada per dues peces simètriques, realitzades amb platines portants d'acer laminat UNE-EN 10025 S235JR, en perfil pla laminat en calent, de 25x2 mm, separades 34 mm entre si, separadors de vareta quadrada retorçada, d'acer amb baix contingut en carboni UNE-EN ISO 16120-2 C4D, de 4 mm de costat, separats 38 mm entre si i marc d'acer laminat UNE-EN 10025 S235JR, en perfil omega laminat en calent, de 25x2 mm, inclús marc de recolzament, d'acer laminat UNE-EN 10025 S235JR, en perfil angular laminat en calent, de 30x30 mm, acabat galvanitzat en calent. (material) | 1 | 29.09 | 29.090 |
| mo041 | h | Oficial 1ª construcció d'obra civil. (mà d'obra) | 0.276 | 28.42 | 7.844 |
| mo087 | h | Ajudant construcció d'obra civil. (mà d'obra) | 0.276 | 25.28 | 6.977 |
| % | % | Costos directes complementaris | 2 % | 43.911 | 0.878 |
|  |  | Costos directes |  |  | 44.789 |

Residus:
- col·locació: mt07rel030a; factor de residu 0.0053

## Recursos

**mt07rel030a** U Reixeta electrosoldada antilliscant
Dades tècniques: Cost energètic 258.640 MJ; Emissió de CO2 26.176 kg; Codi LER 17 04 05; Massa de l'element 10.15 kg; Volum 0.004833 m3
Residus:
- embalatge: re170203 Plàstic. (component de residu); rendiment 0.04 kg; Codi LER 17 02 03; Massa de l'element 1 kg; Volum 0.001667 m3
