# Pèrgola de fusta

- Propietat de l'arxiu: CYPE Ingenieros S.A.
- Format: FIEBDC-3/2016
- Programa: Generador de preus de la construcció. CYPE Ingenieros, S.A.
- Data: 13/12/2023
- Divisa: EUR
- Costos indirectes: 3 %
- IVA: 21 %

## U Urbanització interior de la parcel·la

### UM Mobiliari urbà

#### UMP Pèrgoles

**UMP025** m² Pèrgola de fusta.
Pèrgola de fusta serrada de pi silvestre (Pinus sylvestris), acabat raspallat, per aplicacions estructurals, qualitat estructural MEG segons UNE 56544, classe resistent C18 segons UNE-EN 338 i UNE-EN 1912 i protecció davant d'agents biòtics que es correspon amb la classe de penetració NP2 (3 mm en les cares laterals de l'albeca) segons UNE-EN 351-1, annexa a mur de tancament, formada per: biguetes decoratives de 7x14 cm, amb un extrem vist, col·locades sobre biguetes de càrrega de 20x20 cm, que recolzen directament sobre pilars (no inclosos en aquest preu) i encastades, en l'extrem no vist, en el mur de tancament.
Inclou: Replanteig d'alineacions i nivells. Col·locació i fixació de les peces.
Criteri d'amidament de projecte: Superfície mesurada segons documentació gràfica de Projecte.
Criteri de mesura d'obra: Es mesurarà la superfície realment executada segons especificacions de Projecte.

| Codi | Ut | Descripció | Rendiment | Preu | Import |
|---|---|---|---|---|---|
| mt07mee018ka | m³ | Fusta serrada de pi silvestre (Pinus sylvestris) amb acabat raspallat, per a bigueta de 7x14 a 9x18 cm de secció i fins a 5 m de longitud, per aplicacions estructurals, qualitat estructural MEG segons UNE 56544, classe resistent C18 segons UNE-EN 338 i UNE-EN 1912 i protecció davant d'agents biòtics que es correspon amb la classe de penetració NP2 (3 mm en les cares laterals de l'albeca) segons UNE-EN 351-1, treballada en taller. (material) | 0.002 | 688.44 | 1.377 |
| mt07mee019d | m³ | Fusta serrada de pi silvestre (Pinus sylvestris) amb acabat raspallat, per a carregador, per aplicacions estructurals, qualitat estructural MEG segons UNE 56544, classe resistent C18 segons UNE-EN 338 i UNE-EN 1912 i protecció davant d'agents biòtics que es correspon amb la classe de penetració NP2 segons UNE-EN 351-1, treballat en taller. (material) | 0.014 | 546.86 | 7.656 |
| mq04cag010a | h | Camió amb grua de fins a 6 t. (maquinària) | 0.348 | 55.38 | 19.272 |
| mo048 | h | Oficial 1ª muntador d'estructura de fusta. (mà d'obra) | 1.382 | 27.47 | 37.964 |
| mo095 | h | Ajudant muntador d'estructura de fusta. (mà d'obra) | 1.382 | 24.43 | 33.762 |
| % | % | Costos directes complementaris | 2 % | 100.031 | 2.001 |
|  |  | Costos directes |  |  | 102.032 |

Residus:
- col·locació: mt07mee018ka; factor de residu 0.0015
- col·locació: mt07mee019d; factor de residu 0.0015

## Recursos

**mt07mee018ka** m³ Fusta serrada de pi silvestre (Pinus sylvestris) amb acabat raspallat
Dades tècniques: Cost energètic 17005.075 MJ; Emissió de CO2 -501.408 kg; Codi LER 17 02 01; Massa de l'element 380 kg; Volum 0.345455 m3
Residus:
- embalatge: re170203 Plàstic. (component de residu); rendiment 0.04 kg; Codi LER 17 02 03; Massa de l'element 1 kg; Volum 0.001667 m3

**mt07mee019d** m³ Fusta serrada de pi silvestre (Pinus sylvestris) amb acabat raspallat
Dades tècniques: Cost energètic 17005.075 MJ; Emissió de CO2 -501.408 kg; Codi LER 17 02 01; Massa de l'element 380 kg; Volum 0.345455 m3
Residus:
- embalatge: re170203 Plàstic; rendiment 0.04 kg
