# Palanca de salt

- Propietat de l'arxiu: CYPE Ingenieros S.A.
- Format: FIEBDC-3/2016
- Programa: Generador de preus de la construcció. CYPE Ingenieros, S.A.
- Data: 30/07/2024
- Divisa: EUR
- Costos indirectes: 3 %
- IVA: 21 %

## U Urbanització interior de la parcel·la

### UP Piscines

#### UPE Equipament exterior

**UPE080** U Palanca de salt.
Palanca de salt per a piscina, de resina de polièster i fibra de vidre, de 1,20 m de longitud i 0,40 m d'amplada, fixada a una superfície suport (no inclosa en aquest preu). Inclús ancoratges, topalls, embellidors, junts, tacs i cargols i elements d'ancoratge.
Inclou: Muntatge i fixació dels components.
Criteri d'amidament de projecte: Nombre d'unitats previstes, segons documentació gràfica de Projecte.
Criteri de mesura d'obra: Es mesurarà el nombre d'unitats realment executades segons especificacions de Projecte.

| Codi | Ut | Descripció | Rendiment | Preu | Import |
|---|---|---|---|---|---|
| mt47pep080a | U | Palanca de salt per a piscina, de resina de polièster i fibra de vidre, de 1,2 m de longitud i 0,4 m d'amplada, amb ancoratges. (material) | 1 | 992.31 | 992.310 |
| mt09reh330 | kg | Morter de resina epoxi amb sorra de sílice, d'enduriment ràpid, per a reblert d'ancoratges. (material) | 0.2 | 5 | 1.000 |
| mo041 | h | Oficial 1ª construcció d'obra civil. (mà d'obra) | 3.366 | 28.42 | 95.662 |
| mo087 | h | Ajudant construcció d'obra civil. (mà d'obra) | 2.693 | 25.28 | 68.079 |
| % | % | Costos directes complementaris | 2 % | 1157.051 | 23.141 |
|  |  | Costos directes |  |  | 1180.192 |

Residus:
- col·locació: mt09reh330 Morter de resina epoxi amb sorra de sílice, d'enduriment ràpid, per a reblert d'ancoratges; factor de residu 0.042925

## Recursos

**mt47pep080a** U Palanca de salt per a piscina
Dades tècniques: Cost energètic 956.975 MJ; Emissió de CO2 44.186 kg
Residus:
- embalatge: re150101 Envasos de paper i cartró. (component de residu); rendiment 1.584 kg; Codi LER 15 01 01; Massa de l'element 1 kg; Volum 0.001333 m3

**mt09reh330** kg Morter de resina epoxi amb sorra de sílice, d'enduriment ràpid, per a reblert d'ancoratges
Dades tècniques: Cost energètic 2.251 MJ; Emissió de CO2 0.184 kg; Codi LER 17 09 04; Massa de l'element 1 kg; Volum 0.000667 m3
Residus:
- embalatge: re170203 Plàstic. (component de residu); rendiment 0.003 kg; Codi LER 17 02 03; Massa de l'element 1 kg; Volum 0.001667 m3
