# Panell de control per a il·luminació de piscina

- Propietat de l'arxiu: CYPE Ingenieros S.A.
- Format: FIEBDC-3/2016
- Programa: Generador de preus de la construcció. CYPE Ingenieros, S.A.
- Data: 30/07/2024
- Divisa: EUR
- Costos indirectes: 3 %
- IVA: 21 %

## U Urbanització interior de la parcel·la

### UP Piscines

#### UPI Equips d'il·luminació

**UPI011** U Panell de control per a il·luminació de piscina.
Panell de control per a projectors d'il·luminació led de piscina, amb funció per a l'encès i l'apagat, canvi de colors, seqüències, velocitat de les seqüències i temporització de l'apagat dels projectors.
Inclou: Col·locació de la caixa per al quadre. Muntatge dels components. Comprovació del seu correcte funcionament.
Criteri d'amidament de projecte: Nombre d'unitats previstes, segons documentació gràfica de Projecte.
Criteri de mesura d'obra: Es mesurarà el nombre d'unitats realment executades segons especificacions de Projecte.

| Codi | Ut | Descripció | Rendiment | Preu | Import |
|---|---|---|---|---|---|
| mt47pil005a | U | Panell de control per a projectors d'il·luminació led de piscina, amb funció per a l'encès i l'apagat, canvi de colors, seqüències, velocitat de les seqüències i temporització de l'apagat dels projectors. (material) | 1 | 133.7 | 133.700 |
| mt34www011 | U | Material auxiliar per instal·lació d'aparells d'il·luminació. (material) | 1 | 0.9 | 0.900 |
| mo003 | h | Oficial 1ª electricista. (mà d'obra) | 0.539 | 29.34 | 15.814 |
| mo102 | h | Ajudant electricista. (mà d'obra) | 0.539 | 25.25 | 13.610 |
| % | % | Costos directes complementaris | 2 % | 164.024 | 3.280 |
|  |  | Costos directes |  |  | 167.304 |

## Recursos

**mt47pil005a** U Panell de control per a projectors d'il·luminació led de piscina
Dades tècniques: Cost energètic 0.964 MJ; Emissió de CO2 1.518 kg
Residus:
- embalatge: re150101 Envasos de paper i cartró. (component de residu); rendiment 1.786 kg; Codi LER 15 01 01; Massa de l'element 1 kg; Volum 0.001333 m3
