# Separador de greixos d'acer inoxidable

- Propietat de l'arxiu: CYPE Ingenieros S.A.
- Format: FIEBDC-3/2016
- Programa: Generador de preus de la construcció. CYPE Ingenieros, S.A.
- Data: 14/06/2024
- Divisa: EUR
- Costos indirectes: 3 %
- IVA: 21 %

## U Urbanització interior de la parcel·la

### US Depuració d'aigües residuals domèstiques

#### USA Accessoris

**USA020** U Separador de greixos d'acer inoxidable.
Separador de greixos d'acer inoxidable AISI 304, de 140 litres, de 2,25 litres/s de cabal màxim d'aigües grises i de 800x350x500 mm, amb tapa, cistella de desbast extraïble, clau de buidatge, boca d'entrada i boca de sortida de 110 mm de diàmetre.
Inclou: Replanteig. Col·locació. Connexionat i comprovació del seu correcte funcionament.
Criteri d'amidament de projecte: Nombre d'unitats previstes, segons documentació gràfica de Projecte.
Criteri de mesura d'obra: Es mesurarà el nombre d'unitats realment executades segons especificacions de Projecte.

| Codi | Ut | Descripció | Rendiment | Preu | Import |
|---|---|---|---|---|---|
| mt46fgp100d | U | Separador de greixos d'acer inoxidable AISI 304, de 140 litres, de 2,25 litres/s de cabal màxim d'aigües grises i de 800x350x500 mm, amb tapa, cistella de desbast extraïble, clau de buidatge, boca d'entrada i boca de sortida de 110 mm de diàmetre, per a instal·lació sota taulell. (material) | 1 | 2538.2 | 2538.200 |
| mo008 | h | Oficial 1ª lampista. (mà d'obra) | 0.671 | 29.34 | 19.687 |
| mo107 | h | Ajudant lampista. (mà d'obra) | 0.671 | 25.25 | 16.943 |
| % | % | Costos directes complementaris | 2 % | 2574.830 | 51.497 |
|  |  | Costos directes |  |  | 2626.327 |

## Recursos

**mt46fgp100d** U Separador de greixos d'acer inoxidable AISI 304
Dades tècniques: Cost energètic 6192.790 MJ; Emissió de CO2 913.447 kg
Residus:
- embalatge: re150101 Envasos de paper i cartró. (component de residu); rendiment 4.056 kg; Codi LER 15 01 01; Massa de l'element 1 kg; Volum 0.001333 m3
