# Separador de greixos de polièster reforçat amb fibra de vidre (PRFV)

- Propietat de l'arxiu: CYPE Ingenieros S.A.
- Format: FIEBDC-3/2016
- Programa: Generador de preus de la construcció. CYPE Ingenieros, S.A.
- Data: 13/12/2023
- Divisa: EUR
- Costos indirectes: 3 %
- IVA: 21 %

## U Urbanització interior de la parcel·la

### US Depuració d'aigües residuals domèstiques

#### USA Accessoris

**USA030** U Separador de greixos de polièster reforçat amb fibra de vidre (PRFV).
Separador de greixos de polièster reforçat amb fibra de vidre (PRFV), rectangular, de 500 litres, de 2 litres/s de cabal màxim d'aigües grises, amb boca d'accés, boca d'entrada i boca de sortida de 110 mm de diàmetre.
Inclou: Replanteig. Col·locació. Connexionat i comprovació del seu correcte funcionament.
Criteri d'amidament de projecte: Nombre d'unitats previstes, segons documentació gràfica de Projecte.
Criteri de mesura d'obra: Es mesurarà el nombre d'unitats realment executades segons especificacions de Projecte.

| Codi | Ut | Descripció | Rendiment | Preu | Import |
|---|---|---|---|---|---|
| mt46fgp120a | U | Separador de greixos de polièster reforçat amb fibra de vidre (PRFV), rectangular, de 500 litres, de 2 litres/s de cabal màxim d'aigües grises, amb boca d'accés, boca d'entrada i boca de sortida de 110 mm de diàmetre, segons UNE-EN 1825-1, per pretractament d'aigües residuals. (material) | 1 | 519.4 | 519.400 |
| mo008 | h | Oficial 1ª lampista. (mà d'obra) | 1.544 | 28.39 | 43.834 |
| mo107 | h | Ajudant lampista. (mà d'obra) | 1.544 | 24.43 | 37.720 |
| % | % | Costos directes complementaris | 2 % | 600.954 | 12.019 |
|  |  | Costos directes |  |  | 612.973 |

## Recursos

**mt46fgp120a** U Separador de greixos de polièster reforçat amb fibra de vidre (PRFV)
Dades tècniques: Cost energètic 1578.400 MJ; Emissió de CO2 71.948 kg
Residus:
- embalatge: re150101 Envasos de paper i cartró. (component de residu); rendiment 1.485 kg; Codi LER 15 01 01; Massa de l'element 1 kg; Volum 0.001333 m3
