# Estació depuradora d'aigües grises

- Propietat de l'arxiu: CYPE Ingenieros S.A.
- Format: FIEBDC-3/2016
- Programa: Generador de preus de la construcció. CYPE Ingenieros, S.A.
- Data: 13/12/2023
- Divisa: EUR
- Costos indirectes: 3 %
- IVA: 21 %

## U Urbanització interior de la parcel·la

### US Depuració d'aigües residuals domèstiques

#### USE Estacions depuradores

**USE020** U Estació depuradora d'aigües grises.
Estació depuradora d'aigües grises domèstiques de baixa contaminació, amb capacitat per a 6 usuaris (H.E.), composta de filtre de polietilè per a gruixuts, dues bombes de filtrat i rentat a contracorrent, filtre dual automàtic d'alt rendiment, electrovàlvula, dos dipòsits de polièster de secció rectangular de 0,25 m³ cadascun, dipòsit de polietilè amb bomba per a dosificació de clor, dipòsit de polietilè amb bomba per a dosificació de colorant, vàlvules, interruptors de nivell, sobreeixidor amb canonada de desguàs, quadre elèctric i bancada. Inclús tubs entre els diferents elements i accessoris, canonada de desguàs i aixeta per a buidatge. Totalment muntada, connexionada i provada, sense incloure el grup de pressió ni el vas d'expansió.
Inclou: Replanteig. Col·locació i fixació de l'estació depuradora d'aigües grises. Col·locació i fixació de canonades i accessoris.
Criteri d'amidament de projecte: Nombre d'unitats previstes, segons documentació gràfica de Projecte.
Criteri de mesura d'obra: Es mesurarà el nombre d'unitats realment executades segons especificacions de Projecte.

| Codi | Ut | Descripció | Rendiment | Preu | Import |
|---|---|---|---|---|---|
| mt46feb010aa | U | Estació depuradora d'aigües grises domèstiques de baixa contaminació, amb capacitat per a 6 usuaris (H.E.), composta de filtre de polietilè per a gruixuts, dues bombes de filtrat i rentat a contracorrent, filtre dual automàtic d'alt rendiment, electrovàlvula, dos dipòsits de polièster de secció rectangular de 0,25 m³ cadascun, dipòsit de polietilè amb bomba per a dosificació de clor, dipòsit de polietilè amb bomba per a dosificació de colorant, vàlvules, interruptors de nivell, sobreeixidor amb canonada de desguàs, quadre elèctric i bancada. (material) | 1 | 7455.42 | 7455.420 |
| mo008 | h | Oficial 1ª lampista. (mà d'obra) | 1.611 | 28.39 | 45.736 |
| mo107 | h | Ajudant lampista. (mà d'obra) | 1.611 | 24.43 | 39.357 |
| % | % | Costos directes complementaris | 4 % | 7540.513 | 301.621 |
|  |  | Costos directes |  |  | 7842.134 |
