# Fossa sèptica compacta, de polietilè d'alta densitat (PEAD/HDPE)

- Propietat de l'arxiu: CYPE Ingenieros S.A.
- Format: FIEBDC-3/2016
- Programa: Generador de preus de la construcció. CYPE Ingenieros, S.A.
- Data: 13/12/2023
- Divisa: EUR
- Costos indirectes: 3 %
- IVA: 21 %

## U Urbanització interior de la parcel·la

### US Depuració d'aigües residuals domèstiques

#### USS Fosses sèptiques i filtres

**USS040** U Fossa sèptica compacta, de polietilè d'alta densitat (PEAD/HDPE).
Fossa sèptica compacta de polietilè d'alta densitat (PEAD/HDPE) amb filtre biològic aeròbic, de 4500 litres, de 1600 mm de diàmetre i 2660 mm de longitud, amb dues boques d'accés de 410 mm de diàmetre, boca d'entrada i boca de sortida de 110 mm de diàmetre.
Inclou: Replanteig. Col·locació i connexionat de la fossa sèptica compacta. Comprovació del seu correcte funcionament.
Criteri d'amidament de projecte: Nombre d'unitats previstes, segons documentació gràfica de Projecte.
Criteri de mesura d'obra: Es mesurarà el nombre d'unitats realment executades segons especificacions de Projecte.

| Codi | Ut | Descripció | Rendiment | Preu | Import |
|---|---|---|---|---|---|
| mt46fsp110d | U | Fossa sèptica compacta de polietilè d'alta densitat (PEAD/HDPE) amb filtre biològic aeròbic, de 4500 litres, de 1600 mm de diàmetre i 2660 mm de longitud, amb dues boques d'accés de 410 mm de diàmetre, boca d'entrada i boca de sortida de 110 mm de diàmetre, per tractament d'aigües residuals. (material) | 1 | 2849.86 | 2849.860 |
| mo008 | h | Oficial 1ª lampista. (mà d'obra) | 3.289 | 28.39 | 93.375 |
| mo107 | h | Ajudant lampista. (mà d'obra) | 3.289 | 24.43 | 80.350 |
| % | % | Costos directes complementaris | 2 % | 3023.585 | 60.472 |
|  |  | Costos directes |  |  | 3084.057 |
