# Clos de parcel·la de peces prefabricades tipus paravent, sobre mur

- Propietat de l'arxiu: CYPE Ingenieros S.A.
- Format: FIEBDC-3/2016
- Programa: Generador de preus de la construcció. CYPE Ingenieros, S.A.
- Data: 14/06/2024
- Divisa: EUR
- Costos indirectes: 3 %
- IVA: 21 %

## U Urbanització interior de la parcel·la

### UV Tancaments exteriors

#### UVB Balustrades i paravents

**UVB020** m Clos de parcel·la de peces prefabricades tipus paravent, sobre mur.
Clos de parcel·la format per 6 peces prefabricades tipus paravent de formigó de color blanc, de secció rectangular, de 6x17x60 cm, en posició vertical, rebudes amb morter de ciment i calç, industrial, M-5, sobre mur de fàbrica o formigó; amb, peces cobremurs prefabricades de 20x7x100 cm i bases prefabricades de 14x2,5x100 cm.
Inclou: Neteja i preparació del cantell de recolzament. Presentació i muntatge en sec de les peces. Col·locació de les peces. Rejuntat i perfilat de junts amb morter de ciment.
Criteri d'amidament de projecte: Longitud mesurada segons documentació gràfica de Projecte.
Criteri de mesura d'obra: Es mesurarà la longitud realment executada segons especificacions de Projecte.

| Codi | Ut | Descripció | Rendiment | Preu | Import |
|---|---|---|---|---|---|
| mt08aaa010a | m³ | Aigua. (material) | 0.022 | 1.5 | 0.033 |
| mt09mif010Ma | t | Morter industrial per a obra de paleta, de ciment i calç, color blanc, categoria M-5 (resistència a compressió 5 N/mm²), subministrat en sacs, segons UNE-EN 998-2. (material) | 0.122 | 107.48 | 13.113 |
| mt20cvh010a | U | Peça prefabricada tipus paravent de formigó de color blanc, de secció rectangular, de 6x17x60 cm, per tancament de parcel·la. (material) | 6 | 15.9 | 95.400 |
| mt20cvh030a | m | Base prefabricada de formigó de color blanc, de 14x2,5x100 cm per al recolzament de la peça cobremurs. (material) | 1 | 6.98 | 6.980 |
| mt20cvh040a | m | Peça cobremurs prefabricada de formigó de color blanc, de 20x7x100 cm. (material) | 1 | 16.39 | 16.390 |
| mo041 | h | Oficial 1ª construcció d'obra civil. (mà d'obra) | 0.664 | 28.42 | 18.871 |
| mo087 | h | Ajudant construcció d'obra civil. (mà d'obra) | 1.135 | 25.28 | 28.693 |
| % | % | Costos directes complementaris | 2 % | 179.480 | 3.590 |
|  |  | Costos directes |  |  | 183.070 |

Residus:
- col·locació: mt09mif010Ma; factor de residu 0.0063
- col·locació: mt20cvh010a; factor de residu 0.0248
- col·locació: mt20cvh030a Base prefabricada de formigó de color blanc, de 14x2,5x100 cm per al recolzament de la peça cobremurs; factor de residu 0.0248
- col·locació: mt20cvh040a Peça cobremurs prefabricada de formigó de color blanc, de 20x7x100 cm; factor de residu 0.0239687

## Recursos

**mt08aaa010a** m³ Aigua
Dades tècniques: Cost energètic 60.000 MJ; Emissió de CO2 30.000 kg

**mt09mif010Ma** t Morter industrial per a obra de paleta
Dades tècniques: Cost energètic 2101.336 MJ; Emissió de CO2 182.161 kg; Codi LER 17 01 01; Massa de l'element 1000 kg; Volum 0.666667 m3
Residus:
- embalatge: re150101 Envasos de paper i cartró. (component de residu); rendiment 14.286 kg; Codi LER 15 01 01; Massa de l'element 1 kg; Volum 0.001333 m3
- embalatge: re170201 Fusta. (component de residu); rendiment 0.769 kg; Codi LER 17 02 01; Massa de l'element 1 kg; Volum 0.000909 m3
- embalatge: re170203 Plàstic. (component de residu); rendiment 0.301 kg; Codi LER 17 02 03; Massa de l'element 1 kg; Volum 0.001667 m3

**mt20cvh010a** U Peça prefabricada tipus paravent de formigó de color blanc
Dades tècniques: Cost energètic 5.400 MJ; Emissió de CO2 2.339 kg; Codi LER 17 01 01; Massa de l'element 14 kg; Volum 0.009333 m3
Residus:
- embalatge: re170201 Fusta; rendiment 0.001 kg
- embalatge: re170203 Plàstic; rendiment 0.05 kg

**mt20cvh030a** m Base prefabricada de formigó de color blanc, de 14x2,5x100 cm per al recolzament de la peça cobremurs
Dades tècniques: Cost energètic 3.751 MJ; Emissió de CO2 1.363 kg; Codi LER 17 01 01; Massa de l'element 8.1 kg; Volum 0.0054 m3
Residus:
- embalatge: re170201 Fusta; rendiment 0.003 kg
- embalatge: re170203 Plàstic; rendiment 0.032 kg

**mt20cvh040a** m Peça cobremurs prefabricada de formigó de color blanc, de 20x7x100 cm
Dades tècniques: Cost energètic 4.178 MJ; Emissió de CO2 3.151 kg; Codi LER 17 01 01; Massa de l'element 20 kg; Volum 0.013333 m3
Residus:
- embalatge: re170201 Fusta; rendiment 0.003 kg
- embalatge: re170203 Plàstic; rendiment 0.033 kg
