# Clos de parcel·la, de malla electrosoldada

- Propietat de l'arxiu: CYPE Ingenieros S.A.
- Format: FIEBDC-3/2016
- Programa: Generador de preus de la construcció. CYPE Ingenieros, S.A.
- Data: 14/06/2024
- Divisa: EUR
- Costos indirectes: 3 %
- IVA: 21 %

## U Urbanització interior de la parcel·la

### UV Tancaments exteriors

#### UVT Malles metàl·liques

**UVT020** m Clos de parcel·la, de malla electrosoldada.
Clos de parcel·la format per panells de malla electrosoldada, de 50x50 mm de passada de malla i 4 mm de diàmetre, acabat galvanitzat, amb bastidor de perfil buit d'acer galvanitzat de secció 20x20x1,5 mm i pals de perfil buit d'acer galvanitzat, de secció quadrada 40x40x1,5 mm i 1 m d'altura, separats 2 cm entre si i encastats en murs de fàbrica o formigó. Inclús morter de ciment per a rebuda dels pals i accessoris per a la fixació d'els panells de malla electrosoldada als pals metàl·lics.
Criteri de valoració econòmica: El preu no inclou el mur.
Inclou: Replanteig. Obertura de buits per col·locació dels pals. Col·locació dels pals. Abocat del morter. Aplomat i alineació dels pals. Col·locació dels panells de malla.
Criteri d'amidament de projecte: Longitud mesurada segons documentació gràfica de Projecte, deduint els buits de longitud major de 1 m.
Criteri de mesura d'obra: Es mesurarà la longitud realment executada segons especificacions de Projecte, deduint els buits de longitud major de 1 m.

| Codi | Ut | Descripció | Rendiment | Preu | Import |
|---|---|---|---|---|---|
| mt52vse010a | m² | Panell de malla electrosoldada, de 50x50 mm de passada de malla i 4 mm de diàmetre, acabat galvanitzat. (material) | 1 | 8.75 | 8.750 |
| mt52vpm020a | U | Pal de perfil buit d'acer galvanitzat, de secció quadrada 40x40x1,5 mm i 1 m d'altura. (material) | 0.55 | 4.93 | 2.712 |
| mt52vpm010a | m | Perfil buit d'acer galvanitzat, de secció quadrada 20x20x1,5 mm. (material) | 3 | 2.31 | 6.930 |
| mt52vpm051 | U | Accessoris per a la fixació d'els panells de malla electrosoldada als pals metàl·lics. (material) | 1 | 2.5 | 2.500 |
| mt08aaa010a | m³ | Aigua. (material) | 0.006 | 1.5 | 0.009 |
| mt09mif010ka | t | Morter industrial per a obra de paleta, de ciment, color gris, amb additiu hidròfug, categoria M-10 (resistència a compressió 10 N/mm²), subministrat en sacs, segons UNE-EN 998-2. (material) | 0.019 | 65.98 | 1.254 |
| mo087 | h | Ajudant construcció d'obra civil. (mà d'obra) | 0.133 | 25.28 | 3.362 |
| mo018 | h | Oficial 1ª serraller. (mà d'obra) | 0.4 | 28.86 | 11.544 |
| mo059 | h | Ajudant serraller. (mà d'obra) | 0.4 | 25.36 | 10.144 |
| % | % | Costos directes complementaris | 3 % | 47.205 | 1.416 |
|  |  | Costos directes |  |  | 48.621 |

Residus:
- col·locació: mt52vse010a Panell de malla electrosoldada, de 50x50 mm de passada de malla i 4 mm de diàmetre, acabat galvanitzat; factor de residu 0.0075
- col·locació: mt52vpm020a Pal de perfil buit d'acer galvanitzat, de secció quadrada 40x40x1,5 mm i 1 m d'altura; factor de residu 0.0188
- col·locació: mt52vpm010a Perfil buit d'acer galvanitzat, de secció quadrada 20x20x1,5 mm; factor de residu 0.0147897
- col·locació: mt09mif010ka; factor de residu 0.0189

## Recursos

**mt52vse010a** m² Panell de malla electrosoldada, de 50x50 mm de passada de malla i 4 mm de diàmetre, acabat galvanitzat
Dades tècniques: Cost energètic 37.354 MJ; Emissió de CO2 1.938 kg; Codi LER 17 04 05; Massa de l'element 3.8 kg; Volum 0.00181 m3

**mt52vpm020a** U Pal de perfil buit d'acer galvanitzat, de secció quadrada 40x40x1,5 mm i 1 m d'altura
Dades tècniques: Cost energètic 47.853 MJ; Emissió de CO2 4.754 kg; Codi LER 17 04 05; Massa de l'element 1.81 kg; Volum 0.000862 m3
Residus:
- embalatge: re170203 Plàstic. (component de residu); rendiment 0.025 kg; Codi LER 17 02 03; Massa de l'element 1 kg; Volum 0.001667 m3

**mt52vpm010a** m Perfil buit d'acer galvanitzat, de secció quadrada 20x20x1,5 mm
Dades tècniques: Cost energètic 22.408 MJ; Emissió de CO2 2.256 kg; Codi LER 17 04 05; Massa de l'element 0.87 kg; Volum 0.000414 m3
Residus:
- embalatge: re170203 Plàstic; rendiment 0.006 kg

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic; rendiment 0.241 kg
