# Assaig de rajoles de terratzo

- Propietat de l'arxiu: CYPE Ingenieros S.A.
- Format: FIEBDC-3/2016
- Programa: Generador de preus de la construcció. CYPE Ingenieros, S.A.
- Data: 28/10/2025
- Divisa: EUR
- Costos indirectes: 3 %
- IVA: 21 %

## X Control de qualitat i assaigs

### XB Paviments

#### XBT De terratzo

**XBT010** U Assaig de rajoles de terratzo.
Assaigs a realitzar en laboratori acreditat en l'àrea tècnica corresponent, sobre una mostra de rajola de terratzo d'ús exterior, agafada en obra, per a la determinació de les següents característiques: característiques geomètriques, aspecte i textura segons UNE-EN 13748-2.
Inclou: Desplaçament a obra. Presa de mostres. Realització dels assajos. Redacció d'informe dels resultats dels assajos realitzats.
Criteri d'amidament de projecte: Assaig a realitzar, segons documentació del Pla de control de qualitat.

| Codi | Ut | Descripció | Rendiment | Preu | Import |
|---|---|---|---|---|---|
| mt49des010 | U | Repercussió de desplaçament a obra per la presa de mostres. (material) | 1 | 0.74 | 0.740 |
| mt49bco020 | U | Presa en obra de mostres de rajola de ciment (hidràulica, pasta i terratzo), quin pes no excedeixi de 50 kg. (material) | 1 | 31.09 | 31.090 |
| mt49bco130a | U | Assaig per determinar les característiques geomètriques, aspecte i textura d'una mostra de rajola de ciment (hidràulica, pasta i terratzo) per ús exterior, segons UNE-EN 13748-2. (material) | 1 | 29.57 | 29.570 |
| mt49bco030 | U | Informe de resultats dels assaigs realitzats sobre una mostra de rajola de ciment (hidràulica, pasta i terratzo). (material) | 1 | 96.06 | 96.060 |
| % | % | Costos directes complementaris | 2 % | 157.460 | 3.149 |
|  |  | Costos directes |  |  | 160.609 |
