# Assaig de vidre

- Propietat de l'arxiu: CYPE Ingenieros S.A.
- Format: FIEBDC-3/2016
- Programa: Generador de preus de la construcció. CYPE Ingenieros, S.A.
- Data: 14/06/2024
- Divisa: EUR
- Costos indirectes: 3 %
- IVA: 21 %

## X Control de qualitat i assaigs

### XV Vidres

#### XVV Vidres

**XVV010** U Assaig de vidre.
Assaigs a realitzar a laboratori acreditat en l'àrea tècnica corresponent, sobre una mostra de vidre, agafada a obra, per a la determinació de les següents característiques: planicitat segons UNE 43009. Fins i tot desplaçament a obra i informe de resultats.
Inclou: Desplaçament a obra. Presa de mostres. Realització dels assajos. Redacció d'informe dels resultats dels assajos realitzats.
Criteri d'amidament de projecte: Assaig a realitzar, segons documentació del Pla de control de qualitat.

| Codi | Ut | Descripció | Rendiment | Preu | Import |
|---|---|---|---|---|---|
| mt49des010 | U | Repercussió de desplaçament a obra per la presa de mostres. (material) | 1 | 0.74 | 0.740 |
| mt49vid020 | U | Presa en obra de mostres de vidre, quin pes no excedeixi de 50 kg. (material) | 1 | 32.02 | 32.020 |
| mt49vid040 | U | Assaig per determinar la planicitat d'una mostra de vidre, segons UNE 43009. (material) | 1 | 77.45 | 77.450 |
| mt49vid030 | U | Informe de resultats dels assaigs realitzats sobre una mostra de vidre. (material) | 1 | 96.06 | 96.060 |
| % | % | Costos directes complementaris | 2 % | 206.270 | 4.125 |
|  |  | Costos directes |  |  | 210.395 |
