# Lloguer de caseta prefabricada per a magatzem de productes inflamables

- Propietat de l'arxiu: CYPE Ingenieros S.A.
- Format: FIEBDC-3/2016
- Programa: Generador de preus de la construcció. CYPE Ingenieros, S.A.
- Data: 13/12/2023
- Divisa: EUR
- Costos indirectes: 3 %
- IVA: 21 %

## Y Seguretat i salut

### YP Instal·lacions provisionals d'higiene i benestar

#### YPC Casetes (lloguer/construcció/adaptació de locals)

**YPC042** U Lloguer de caseta prefabricada per a magatzem de productes inflamables.
Mes de lloguer de caseta prefabricada per a emmagatzematge en obra dels productes inflamables, de dimensions 0,84x1,24x1,48 m (1,05 m²), fabricada en acer, amb enreixat que permet una major ventilació i amb tancament protegit amb cadenat.
Criteri de valoració econòmica: El preu inclou la neteja i el manteniment de la caseta durant el període de lloguer.
Inclou: Muntatge, instal·lació i comprovació.
Criteri d'amidament de projecte: Nombre d'unitats previstes, segons Estudi o Estudi Bàsic de Seguretat i Salut.
Criteri de mesura d'obra: Amortització en forma de lloguer mensual, segons condicions definides en el contracte subscrit amb l'empresa suministradora.

| Codi | Ut | Descripció | Rendiment | Preu | Import |
|---|---|---|---|---|---|
| mt50cas026a | U | Mes de lloguer de caseta prefabricada per a emmagatzematge en obra de productes inflamables, de 0,84x1,24x1,48 m (1,05 m²), fabricada en acer, amb enreixat que permet una major ventilació i amb tancament protegit amb cadenat. (material) | 1 | 81.85 | 81.850 |
| % | % | Costos directes complementaris | 2 % | 81.850 | 1.637 |
|  |  | Costos directes |  |  | 83.487 |
