# Tetràpode

- Propietat de l'arxiu: CYPE Ingenieros S.A.
- Format: FIEBDC-3/2016
- Programa: Generador de preus de la construcció. CYPE Ingenieros, S.A.
- Data: 13/12/2023
- Divisa: EUR
- Costos indirectes: 3 %
- IVA: 21 %

## Y Seguretat i salut

### YS Senyalització provisional d'obres

#### YSB Abalisament

**YSB120** U Tetràpode.
Con tetràpode d'abalisament reflector de 50 cm d'altura, d'1 peça de polietilè, amb 4 bandes reflectores i retroreflectància nivell 2 (H.I.), amortitzable en 10 usos. Inclús manteniment en condicions segures durant tot el període de temps que es requereixi i desmuntatge.
Inclou: Col·locació i comprovació. Desmuntatge posterior. Transport fins al lloc de magatzematge o retirada a contenidor.
Criteri d'amidament de projecte: Nombre d'unitats previstes, segons Estudi o Estudi Bàsic de Seguretat i Salut.
Criteri de mesura d'obra: Es mesurarà el nombre d'unitats realment col·locades segons especificacions d'Estudi o Estudi Bàsic de Seguretat i Salut.

| Codi | Ut | Descripció | Rendiment | Preu | Import |
|---|---|---|---|---|---|
| mt50bal035a | U | Con tetràpode d'abalisament reflector de 50 cm d'altura, d'1 peça de polietilè, amb 4 bandes reflectores i retroreflectància nivell 2 (H.I.). (material) | 0.1 | 27.94 | 2.794 |
| mo120 | h | Peó Seguretat i Salut. (mà d'obra) | 0.028 | 23.04 | 0.645 |
| % | % | Costos directes complementaris | 2 % | 3.439 | 0.069 |
|  |  | Costos directes |  |  | 3.508 |

Residus:
- col·locació: mt50bal035a; factor de residu 1

## Recursos

**mt50bal035a** U Con tetràpode d'abalisament reflector de 50 cm d'altura
Dades tècniques: Cost energètic 68.520 MJ; Emissió de CO2 2.430 kg; Codi LER 17 02 03; Massa de l'element 0.5 kg; Volum 0.000833 m3
