# Rehabilitació energètica de coberta inclinada, amb aïllament tèrmic per l'exterior. Sistema "ROCKWOOL"

- Propietat de l'arxiu: CYPE Ingenieros S.A.
- Format: FIEBDC-3/2016
- Programa: Generador de preus de la construcció. CYPE Ingenieros, S.A.
- Data: 27/01/2025
- Divisa: EUR
- Costos indirectes: 3 %
- IVA: 21 %

## Z Rehabilitació energètica

### ZH Tancaments horitzontals: addició d'aïllament tèrmic

#### ZHI Sistemes d'aïllament per l'exterior de coberta inclinada

**ZHI012** m² Rehabilitació energètica de coberta inclinada, amb aïllament tèrmic per l'exterior. Sistema "ROCKWOOL".
Rehabilitació energètica de coberta inclinada amb un pendent mitjà del 30% a menys de 20 m d'altura, amb aïllament tèrmic per l'exterior, previ desmuntatge de la capa de cobertura de teula ceràmica corba, col·locada amb morter, amb mitjans manuals i càrrega manual sobre camió o contenidor. Sistema "ROCKWOOL". BARRERA DE VAPOR: film de polietilè de baixa densitat (LDPE) adherit al suport; ENLLISTONAT DE FUSTA: una primera filera de llistons de 25x50 mm de secció, de fusta de pinastre (Pinus pinaster), tractada en autoclau, amb classe d'ús 4, segons UNE-EN 335, acabat raspallat, amb humitat inferior al 20%, una segona filera de llistons de 25x35 mm de secció, de fusta de pinastre (Pinus pinaster), tractada en autoclau, amb classe d'ús 4, segons UNE-EN 335, acabat raspallat, amb humitat inferior al 20% i una tercera filera de llistons de 25x25 mm de secció, de fusta de pinastre (Pinus pinaster), tractada en autoclau, amb classe d'ús 4, segons UNE-EN 335, acabat raspallat, amb humitat inferior al 20%, formant una cambra d'aire ventilada per sobre de l'aïllament; AÏLLAMENT TÈRMIC: panell semirígid de llana de roca volcànica Sonorock Plus "ROCKWOOL", segons UNE-EN 13162, no revestit, de 40 mm d'espessor, resistència tèrmica 1,2 m²K/W, conductivitat tèrmica 0,033 W/(mK), col·locat entre el enllistonat per al muntatge de la cobertura, fixat mecànicament al suport; IMPERMEABILITZACIÓ: làmina impermeabilitzant, flexible i difusora de vapor d'aigua; COBERTURA: teules ceràmiques mixtes, acabat amb engalba color vermell, 47,5x28,2 cm, fixades amb cargols rosca-fusta sobre llates d'empostissar de fusta. Inclús llates d'empostissar de fusta per a evitar el lliscament dels panells aïllants de coberta, cargols per a la fixació de les llates d'empostissar al suport, resolució de punts singulars i peces especials de la cobertura.
Inclou: Desmuntatge dels elements. Retirada i apilament del material desmuntat. Neteja de les restes de l'obra. Càrrega del material desmuntat i restes d'obra sobre camió o contenidor. Replanteig. Col·locació de la barrera de vapor. Clavat de la primera filera de llates d'empostissar. Tall i preparació de l'aïllament. Col·locació de l'aïllament. Fixació mecànica de l'aïllament entre les llates d'empostissar. Col·locació de la membrana impermeabilitzant. Clavat de la segona filera de llates d'empostissar sobre la primera. Clavat d'una tercera filera de llates d'empostissar de menor escairada, perpendicular a les anteriors. Fixació de les teules sobre els llistons amb cargols. Execució de careners, tremujals, alers i cantells lliures.
Criteri d'amidament de projecte: Superfície mesurada segons documentació gràfica de Projecte.
Criteri de mesura d'obra: Es mesurarà la superfície realment executada segons especificacions de Projecte.

| Codi | Ut | Descripció | Rendiment | Preu | Import |
|---|---|---|---|---|---|
| mt15var010a | m² | Barrera de vapor de film de polietilè de baixa densitat (LDPE), de 0,1 mm d'espessor i 100 g/m² de massa superficial. (material) | 1.05 | 0.6 | 0.630 |
| mt07mee203eb | m | Llistó de 25x50 mm de secció, de fusta de pinastre (Pinus pinaster), tractada en autoclau, amb classe d'ús 4, segons UNE-EN 335, acabat raspallat, amb humitat inferior al 20%. (material) | 1.75 | 1.33 | 2.328 |
| mt16lrw030nbt | m² | Panell semirígid de llana de roca volcànica Sonorock Plus "ROCKWOOL", segons UNE-EN 13162, no revestit, de 40 mm d'espessor, resistència tèrmica 1,2 m²K/W, conductivitat tèrmica 0,033 W/(mK), Euroclasse A1 de reacció al foc segons UNE-EN 13501-1, densitat 50 kg/m³, capacitat d'absorció d'aigua a curt termini <=1 kg/m², calor específic 840 J/kgK i factor de resistència a la difusió del vapor d'aigua 1. (material) | 1.05 | 7.7 | 8.085 |
| mt16aaa020eg | U | Fixació mecànica per plafons aïllants de llana de roca, col·locats directament sobre la superfície suport. (material) | 5 | 0.21 | 1.050 |
| mt15rev100a | m² | Làmina impermeabilitzant, flexible i difusora de vapor d'aigua, composta d'un full de poliolefina, amb ambdues cares revestides de vel fibrós, de 0,45 mm d'espessor i 135 g/m², subministrada en rotllos de 1,5 m d'amplada i 50 m de longitud, segons UNE-EN 13956. (material) | 1.05 | 2.6 | 2.730 |
| mt15var020 | m | Cinta flexible de butil, adhesiva per ambdues cares, per a la realització d'unions i segellats entre làmines de poliolefines. (material) | 0.2 | 4.05 | 0.810 |
| mt07mee203ec | m | Llistó de 25x35 mm de secció, de fusta de pinastre (Pinus pinaster), tractada en autoclau, amb classe d'ús 4, segons UNE-EN 335, acabat raspallat, amb humitat inferior al 20%. (material) | 1.75 | 0.93 | 1.628 |
| mt07mee203ea | m | Llistó de 25x25 mm de secció, de fusta de pinastre (Pinus pinaster), tractada en autoclau, amb classe d'ús 4, segons UNE-EN 335, acabat raspallat, amb humitat inferior al 20%. (material) | 3.5 | 0.67 | 2.345 |
| mt13blw131 | U | Cargol per a subjecció d'elements de fusta. (material) | 10 | 0.11 | 1.100 |
| mt13tmb010lm | U | Teula ceràmica mixta, acabat amb engalba color vermell, 47,5x28,2 cm, segons UNE-EN 1304. (material) | 11.627 | 2.42 | 28.137 |
| mt13tmb011lm | U | Cavalló ceràmic, acabat amb engalba color vermell, 44x28,5x10,5 cm, per a teules mixtes, segons UNE-EN 1304. (material) | 0.32 | 11.24 | 3.597 |
| mt13tmb015lm | U | Teula ceràmica de ventilació, acabat amb engalba color vermell, 47,5x28,2x7,5 cm, per a teules mixtes, segons UNE-EN 1304. (material) | 0.1 | 45.8 | 4.580 |
| mt13blw103 | U | Cargol rosca-fusta per subjecció de teules a llistó. (material) | 4.5 | 0.06 | 0.270 |
| mo020 | h | Oficial 1ª construcció. (mà d'obra) | 1.552 | 29.67 | 46.048 |
| mo113 | h | Peó ordinari construcció. (mà d'obra) | 2.055 | 24.86 | 51.087 |
| mo054 | h | Oficial 1ª muntador d'aïllaments. (mà d'obra) | 0.131 | 30.63 | 4.013 |
| mo101 | h | Ajudant muntador d'aïllaments. (mà d'obra) | 0.131 | 26.39 | 3.457 |
| % | % | Costos directes complementaris | 2 % | 161.895 | 3.238 |
|  |  | Costos directes |  |  | 165.133 |

Residus:
- col·locació: mt15var010a Barrera de vapor de film de polietilè de baixa densitat (LDPE), de 0,1 mm d'espessor i 100 g/m² de massa superficial; factor de residu 0.06
- col·locació: mt07mee203eb; factor de residu 0.014
- col·locació: mt16lrw030nbt; factor de residu 0.05592
- col·locació: mt15rev100a; factor de residu 0.07
- col·locació: mt07mee203ec; factor de residu 0.014
- col·locació: mt07mee203ea; factor de residu 0.014
- col·locació: mt13blw131 Cargol per a subjecció d'elements de fusta; factor de residu 0.005
- col·locació: mt13tmb010lm Teula ceràmica mixta, acabat amb engalba color vermell, 47,5x28,2 cm, segons UNE-EN 1304; factor de residu 0.037127
- col·locació: mt13tmb011lm Cavalló ceràmic, acabat amb engalba color vermell, 44x28,5x10,5 cm, per a teules mixtes, segons UNE-EN 1304; factor de residu 0.0196
- col·locació: mt13tmb015lm; factor de residu 0.0196
- demolició: ruo170101 Formigó (formigons, morters i prefabricats). (component de residu); rendiment 57 kg; Codi LER 17 01 01; Massa de l'element 1 kg; Volum 0.000667 m3
- demolició: ruo170103 Teules i materials ceràmics. (component de residu); rendiment 51.2 kg; Codi LER 17 01 03; Massa de l'element 1 kg; Volum 0.0008 m3

## Recursos

**mt15var010a** m² Barrera de vapor de film de polietilè de baixa densitat (LDPE), de 0,1 mm d'espessor i 100 g/m² de massa superficial
Dades tècniques: Cost energètic 14.933 MJ; Emissió de CO2 0.563 kg; Codi LER 17 06 04; Massa de l'element 0.092 kg; Volum 0.000153 m3
Residus:
- embalatge: re170203 Plàstic. (component de residu); rendiment 0.024 kg; Codi LER 17 02 03; Massa de l'element 1 kg; Volum 0.001667 m3

**mt07mee203eb** m Llistó de 25x50 mm de secció
Dades tècniques: Cost energètic 43.681 MJ; Emissió de CO2 -0.687 kg; Codi LER 17 02 01; Massa de l'element 0.52 kg; Volum 0.000473 m3
Residus:
- embalatge: re170203 Plàstic; rendiment 0.002 kg

**mt16lrw030nbt** m² Panell semirígid de llana de roca volcànica Sonorock Plus "ROCKWOOL"
Dades tècniques: Cost energètic 28.917 MJ; Emissió de CO2 1.762 kg; Codi LER 17 06 04; Massa de l'element 2 kg; Volum 0.003333 m3
Residus:
- embalatge: re170203 Plàstic; rendiment 0.025 kg

**mt16aaa020eg** U Fixació mecànica per plafons aïllants de llana de roca, col·locats directament sobre la superfície suport
Dades tècniques: Cost energètic 0.233 MJ; Emissió de CO2 0.071 kg
Residus:
- embalatge: re150101 Envasos de paper i cartró. (component de residu); rendiment 0.072 kg; Codi LER 15 01 01; Massa de l'element 1 kg; Volum 0.001333 m3

**mt15rev100a** m² Làmina impermeabilitzant
Dades tècniques: Cost energètic 17.923 MJ; Emissió de CO2 0.890 kg; Codi LER 17 02 03; Massa de l'element 0.135 kg; Volum 0.000225 m3
Residus:
- embalatge: re170203 Plàstic; rendiment 0.05 kg

**mt15var020** m Cinta flexible de butil
Dades tècniques: Cost energètic 7.996 MJ; Emissió de CO2 0.348 kg

**mt07mee203ec** m Llistó de 25x35 mm de secció
Dades tècniques: Cost energètic 30.301 MJ; Emissió de CO2 -0.473 kg; Codi LER 17 02 01; Massa de l'element 0.36 kg; Volum 0.000327 m3
Residus:
- embalatge: re170203 Plàstic; rendiment 0.002 kg

**mt07mee203ea** m Llistó de 25x25 mm de secció
Dades tècniques: Cost energètic 21.938 MJ; Emissió de CO2 -0.339 kg; Codi LER 17 02 01; Massa de l'element 0.26 kg; Volum 0.000236 m3
Residus:
- embalatge: re170203 Plàstic; rendiment 0.002 kg

**mt13blw131** U Cargol per a subjecció d'elements de fusta
Dades tècniques: Cost energètic 0.133 MJ; Emissió de CO2 0.008 kg; Codi LER 17 04 05; Massa de l'element 0.0134 kg; Volum 0.000006 m3
Residus:
- embalatge: re150101 Envasos de paper i cartró; rendiment 0.001 kg

**mt13tmb010lm** U Teula ceràmica mixta, acabat amb engalba color vermell, 47,5x28,2 cm, segons UNE-EN 1304
Dades tècniques: Cost energètic 13.401 MJ; Emissió de CO2 0.694 kg; Codi LER 17 01 03; Massa de l'element 3.45 kg; Volum 0.00276 m3
Residus:
- embalatge: re170201 Fusta. (component de residu); rendiment 0.003 kg; Codi LER 17 02 01; Massa de l'element 1 kg; Volum 0.000909 m3
- embalatge: re170203 Plàstic; rendiment 0.002 kg

**mt13tmb011lm** U Cavalló ceràmic, acabat amb engalba color vermell, 44x28,5x10,5 cm, per a teules mixtes, segons UNE-EN 1304
Dades tècniques: Cost energètic 13.215 MJ; Emissió de CO2 0.684 kg; Codi LER 17 01 03; Massa de l'element 3.4 kg; Volum 0.00272 m3
Residus:
- embalatge: re170201 Fusta; rendiment 0.003 kg
- embalatge: re170203 Plàstic; rendiment 0.002 kg

**mt13tmb015lm** U Teula ceràmica de ventilació
Dades tècniques: Cost energètic 13.957 MJ; Emissió de CO2 0.724 kg; Codi LER 17 01 03; Massa de l'element 3.6 kg; Volum 0.00288 m3
Residus:
- embalatge: re170201 Fusta; rendiment 0.003 kg
- embalatge: re170203 Plàstic; rendiment 0.002 kg
