# Rehabilitació energètica de façana, amb aïllament tèrmic i revestiment exterior de façana ventilada de plaques de guix laminat. Sistema Morcem Panel R "GRUPO PUMA"

- Propietat de l'arxiu: CYPE Ingenieros S.A.
- Format: FIEBDC-3/2016
- Programa: Generador de preus de la construcció. CYPE Ingenieros, S.A.
- Data: 06/06/2025
- Divisa: EUR
- Costos indirectes: 3 %
- IVA: 21 %

## Z Rehabilitació energètica

### ZV Tancaments verticals: façanes ventilades

#### ZVY Façanes ventilades de plaques de guix laminat

**ZVY010** m² Rehabilitació energètica de façana, amb aïllament tèrmic i revestiment exterior de façana ventilada de plaques de guix laminat. Sistema Morcem Panel R "GRUPO PUMA".
Rehabilitació energètica de façana. AÏLLAMENT TÈRMIC: panell semirígid de llana mineral, segons UNE-EN 13162, de 40 mm d'espessor, resistència tèrmica 1,2 m²K/W, conductivitat tèrmica 0,033 W/(mK), col·locat a topall, amb fixacions mecàniques sobre façana existent; REVESTIMENT EXTERIOR DE FAÇANA VENTILADA: de plaques de guix laminat Securock, col·locació amb cargols, mitjançant el sistema Morcem Panel R "GRUPO PUMA", sobre subestructura de suport d'acer galvanitzat de canals horitzontals de 50x40 mm i 0,7 mm d'espessor i muntants verticals de 50x50 mm i 0,7 mm d'espessor amb una modulació de 600 mm; impermeabilització amb làmina de polietilè, impermeabilitzant i difusora de vapor d'aigua; capa base de morter hidràulic, Morcem Panel "GRUPO PUMA" armat amb malla de fibra de vidre, antiàlcalis "GRUPO PUMA" i capa d'acabat de morter acrílic Morcemcril "GRUPO PUMA", color Blanco 100, compost per resines acríliques, pigments minerals i additius orgànics i inorgànics sobre emprimació acrílica Fondo Morcemcril "GRUPO PUMA", composta per resines acríliques, pigments minerals i additius orgànics i inorgànics. Inclús cinta autoadhesiva per al segellat de junts entre panells aïllants, banda elàstica impermeable, escaires per a la fixació de la subestructura suport, cargols per a la fixació de les plaques, fixacions per a l'ancoratge dels perfils, morter Morcem Panel "GRUPO PUMA" i malla de fibra de vidre, per al tractament de junts i cinta adhesiva de doble cara per a la fixació de la làmina impermeabilitzant.
Criteri de valoració econòmica: El preu no inclou la preparació de la superfície suport.
Inclou: Neteja. Replanteig de les juntes de dilatació i draps de treball. Replanteig de l'especejament del revestiment i dels punts d'ancoratge de la subestructura suport. Col·locació de la banda elàstica impermeable. Fixació de les esquadres al suport base. Tall i preparació de l'aïllament. Fixació de l'aïllament. Fixació de la subestructura suport al full principal i al forjat. Col·locació de la impermeabilització. Col·locació i cargolat de les plaques a la subestructura suport. Tractament de junts. Realització de tots els treballs necessaris per a la resolució dels buits. Estès de la capa de morter base i col·locació de la malla. Aplicació de la capa d'emprimació. Aplicació de la capa de morter.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pcp010 | m | Banda elàstica impermeable per a segellat de junts, sistema Morcem Panel "GRUPO PUMA", de 90 mm d'amplada. (material) | 1 | 0.52 | 0.520 |
| mt12pap150 | U | Esquadra d'acer galvanitzat, sistema Morcem Panel "GRUPO PUMA", de 1,5 mm d'espessor. (material) | 1.6 | 4.33 | 6.928 |
| mt12psg220 | U | Fixació composta per tac i cargol 5x27. (material) | 3.2 | 0.06 | 0.192 |
| mt16lra020ebt | m² | Panell semirígid de llana mineral, segons UNE-EN 13162, de 40 mm d'espessor, resistència tèrmica 1,2 m²K/W, conductivitat tèrmica 0,033 W/(mK), Euroclasse A1 de reacció al foc segons UNE-EN 13501-1, capacitat d'absorció d'aigua a curt termini <=1 kg/m² i factor de resistència a la difusió del vapor d'aigua 1,3. (material) | 1.05 | 10.35 | 10.868 |
| mt16aaa020ab | U | Fixació mecànica per plafons aïllants de llana mineral, col·locats directament sobre la superfície suport. (material) | 4 | 0.2 | 0.800 |
| mt16aaa030 | m | Cinta autoadhesiva per closa de juntes. (material) | 0.44 | 0.3 | 0.132 |
| mt12pap030 | m | Muntant d'acer galvanitzat tipus DX51D+Z275N, sistema Morcem Panel "GRUPO PUMA", de 50x50x0,7 mm, segons UNE-EN 14195. (material) | 2 | 2.46 | 4.920 |
| mt12pap020 | m | Canal d'acer galvanitzat tipus DX51D+Z275N, sistema Morcem Panel "GRUPO PUMA", de 50x40x0,7 mm, segons UNE-EN 14195. (material) | 0.7 | 2.21 | 1.547 |
| mt15pdw100a | m | Cinta adhesiva de doble cara, amb adhesiu acrílic, de 50 mm d'amplada, amb resistència als raigs UV, rang de temperatura de treball de -20 a 100°C, subministrada en rotllos de 50 m de longitud. (material) | 1.6 | 1.09 | 1.744 |
| mt12pap070 | m² | Làmina de polietilè, impermeabilitzant i difusora de vapor d'aigua, sistema Morcem Panel "GRUPO PUMA". (material) | 1.1 | 3.03 | 3.333 |
| mt12pap010a | m² | Placa de guix laminat Securock amb ànima de guix i cares revestides amb una làmina de fibra de vidre de 12,7 mm d'espessor. (material) | 1.05 | 13.22 | 13.881 |
| mt12pap040 | U | Cargol, sistema Morcem Panel "GRUPO PUMA". (material) | 20 | 0.14 | 2.800 |
| mt12pap090a | kg | Morter hidràulic, Morcem Panel "GRUPO PUMA", compost de ciment, additius orgànics i càrregues minerals, tipus GP, segons UNE-EN 998-1. (material) | 5 | 1.62 | 8.100 |
| mt12pap050 | m | Malla de fibra de vidre, antiàlcalis, sistema Morcem Panel "GRUPO PUMA", per a junts. (material) | 2.1 | 0.76 | 1.596 |
| mt12pap100 | m² | Malla de fibra de vidre, antiàlcalis, sistema Morcem Panel "GRUPO PUMA", per reforç del morter. (material) | 1.1 | 1.36 | 1.496 |
| mt28mop320d | l | Emprimació acrílica Fondo Morcemcril "GRUPO PUMA", composta per resines acríliques, pigments minerals i additius orgànics i inorgànics, impermeable a l'aigua de pluja i permeable al vapor d'aigua, per a aplicar amb brotxa, corró o pistola. (material) | 0.2 | 3.78 | 0.756 |
| mt28mop310wg | kg | Morter acrílic Morcemcril "GRUPO PUMA", color Blanco 100, compost per resines acríliques, pigments minerals i additius orgànics i inorgànics, antifloridura i antiverdet, permeable al vapor d'aigua i amb resistència a l'envelliment, a la contaminació urbana i als rajos UV, per a revestiment de paraments exteriors. (material) | 2 | 3.15 | 6.300 |
| mo054 | h | Oficial 1ª muntador d'aïllaments. (mà d'obra) | 0.157 | 30.63 | 4.809 |
| mo101 | h | Ajudant muntador d'aïllaments. (mà d'obra) | 0.157 | 26.39 | 4.143 |
| mo052 | h | Oficial 1ª muntador de sistemes de façanes prefabricades. (mà d'obra) | 0.917 | 30.63 | 28.088 |
| mo099 | h | Ajudant muntador de sistemes de façanes prefabricades. (mà d'obra) | 0.917 | 26.39 | 24.200 |
| % | % | Costos directes complementaris | 2 % | 127.153 | 2.543 |
|  |  | Costos directes |  |  | 129.696 |

Residus:
- col·locació: mt12pcp010 Banda elàstica impermeable per a segellat de junts, sistema Morcem Panel "GRUPO PUMA", de 90 mm d'amplada; factor de residu 0.04
- col·locació: mt16lra020ebt; factor de residu 0.0455629
- col·locació: mt16aaa030 Cinta autoadhesiva per closa de juntes; factor de residu 0.07
- col·locació: mt12pap030 Muntant d'acer galvanitzat tipus DX51D+Z275N, sistema Morcem Panel "GRUPO PUMA", de 50x50x0,7 mm, segons UNE-EN 14195; factor de residu 0.0141885
- col·locació: mt12pap020 Canal d'acer galvanitzat tipus DX51D+Z275N, sistema Morcem Panel "GRUPO PUMA", de 50x40x0,7 mm, segons UNE-EN 14195; factor de residu 0.0152
- col·locació: mt12pap070 Làmina de polietilè, impermeabilitzant i difusora de vapor d'aigua, sistema Morcem Panel "GRUPO PUMA"; factor de residu 0.06
- col·locació: mt12pap010a; factor de residu 0.018
- col·locació: mt12pap040 Cargol, sistema Morcem Panel "GRUPO PUMA"; factor de residu 0.0047619
- col·locació: mt12pap090a; factor de residu 0.0066
- col·locació: mt12pap050 Malla de fibra de vidre, antiàlcalis, sistema Morcem Panel "GRUPO PUMA", per a junts; factor de residu 0.055
- col·locació: mt12pap100 Malla de fibra de vidre, antiàlcalis, sistema Morcem Panel "GRUPO PUMA", per reforç del morter; factor de residu 0.055
- col·locació: mt28mop310wg; factor de residu 0.055128

## Recursos

**mt12pcp010** m Banda elàstica impermeable per a segellat de junts, sistema Morcem Panel "GRUPO PUMA", de 90 mm d'amplada
Dades tècniques: Cost energètic 8.423 MJ; Emissió de CO2 0.922 kg; Codi LER 17 02 03; Massa de l'element 0.188 kg; Volum 0.000313 m3
Residus:
- embalatge: re170203 Plàstic. (component de residu); rendiment 0.001 kg; Codi LER 17 02 03; Massa de l'element 1 kg; Volum 0.001667 m3

**mt16lra020ebt** m² Panell semirígid de llana mineral
Dades tècniques: Cost energètic 164.235 MJ; Emissió de CO2 4.320 kg; Codi LER 17 06 04; Massa de l'element 2.8 kg; Volum 0.004667 m3
Residus:
- embalatge: re170203 Plàstic; rendiment 0.025 kg

**mt16aaa020ab** U Fixació mecànica per plafons aïllants de llana mineral, col·locats directament sobre la superfície suport
Dades tècniques: Cost energètic 0.233 MJ; Emissió de CO2 0.071 kg
Residus:
- embalatge: re150101 Envasos de paper i cartró. (component de residu); rendiment 0.072 kg; Codi LER 15 01 01; Massa de l'element 1 kg; Volum 0.001333 m3

**mt16aaa030** m Cinta autoadhesiva per closa de juntes
Dades tècniques: Cost energètic 0.339 MJ; Emissió de CO2 0.017 kg; Codi LER 17 06 04; Massa de l'element 0.0025 kg; Volum 0.000004 m3
Residus:
- embalatge: re170203 Plàstic; rendiment 0.001 kg

**mt12pap030** m Muntant d'acer galvanitzat tipus DX51D+Z275N, sistema Morcem Panel "GRUPO PUMA", de 50x50x0,7 mm, segons UNE-EN 14195
Dades tècniques: Cost energètic 81.458 MJ; Emissió de CO2 2.499 kg; Codi LER 17 04 05; Massa de l'element 0.61 kg; Volum 0.00029 m3
Residus:
- embalatge: re170203 Plàstic; rendiment 0.006 kg

**mt12pap020** m Canal d'acer galvanitzat tipus DX51D+Z275N, sistema Morcem Panel "GRUPO PUMA", de 50x40x0,7 mm, segons UNE-EN 14195
Dades tècniques: Cost energètic 81.436 MJ; Emissió de CO2 2.498 kg; Codi LER 17 04 05; Massa de l'element 0.61 kg; Volum 0.00029 m3
Residus:
- embalatge: re170203 Plàstic; rendiment 0.006 kg

**mt12pap070** m² Làmina de polietilè, impermeabilitzant i difusora de vapor d'aigua, sistema Morcem Panel "GRUPO PUMA"
Dades tècniques: Cost energètic 65.364 MJ; Emissió de CO2 2.351 kg; Codi LER 17 06 04; Massa de l'element 0.46 kg; Volum 0.000767 m3
Residus:
- embalatge: re170203 Plàstic; rendiment 0.024 kg

**mt12pap010a** m² Placa de guix laminat Securock amb ànima de guix i cares revestides amb una làmina de fibra de vidre de 12,7 mm
Dades tècniques: Cost energètic 256.814 MJ; Emissió de CO2 3.828 kg; Codi LER 17 08 02; Massa de l'element 9.7649 kg; Volum 0.009765 m3
Residus:
- embalatge: re170203 Plàstic; rendiment 0.004 kg

**mt12pap040** U Cargol, sistema Morcem Panel "GRUPO PUMA"
Dades tècniques: Cost energètic 0.033 MJ; Emissió de CO2 0.002 kg; Codi LER 17 04 05; Massa de l'element 0.0021 kg
Residus:
- embalatge: re150101 Envasos de paper i cartró; rendiment 0.001 kg

**mt12pap090a** kg Morter hidràulic
Dades tècniques: Cost energètic 3.340 MJ; Emissió de CO2 0.250 kg; Codi LER 17 01 01; Massa de l'element 1 kg; Volum 0.000667 m3

**mt12pap050** m Malla de fibra de vidre, antiàlcalis, sistema Morcem Panel "GRUPO PUMA", per a junts
Dades tècniques: Cost energètic 12.394 MJ; Emissió de CO2 0.608 kg; Codi LER 17 02 03; Massa de l'element 0.176 kg; Volum 0.000293 m3
Residus:
- embalatge: re170203 Plàstic; rendiment 0.001 kg

**mt12pap100** m² Malla de fibra de vidre, antiàlcalis, sistema Morcem Panel "GRUPO PUMA", per reforç del morter
Dades tècniques: Cost energètic 9.312 MJ; Emissió de CO2 0.458 kg; Codi LER 17 02 03; Massa de l'element 0.1 kg; Volum 0.000167 m3
Residus:
- embalatge: re170203 Plàstic; rendiment 0.024 kg

**mt28mop310wg** kg Morter acrílic Morcemcril "GRUPO PUMA"
Dades tècniques: Cost energètic 15.053 MJ; Emissió de CO2 0.575 kg; Codi LER 17 09 04; Massa de l'element 1 kg; Volum 0.000667 m3
Residus:
- embalatge: re170203 Plàstic; rendiment 0.003 kg
