# Rehabilitació energètica de façana, amb aïllament tèrmic i revestiment exterior de façana ventilada de plaques de guix laminat. Sistema Placotherm V EGRG "PLACO"

- Propietat de l'arxiu: CYPE Ingenieros S.A.
- Format: FIEBDC-3/2016
- Programa: Generador de preus de la construcció. CYPE Ingenieros, S.A.
- Data: 14/06/2024
- Divisa: EUR
- Costos indirectes: 3 %
- IVA: 21 %

## Z Rehabilitació energètica

### ZV Tancaments verticals: façanes ventilades

#### ZVY Façanes ventilades de plaques de guix laminat

**ZVY020** m² Rehabilitació energètica de façana, amb aïllament tèrmic i revestiment exterior de façana ventilada de plaques de guix laminat. Sistema Placotherm V EGRG "PLACO".
Rehabilitació energètica de façana. AÏLLAMENT TÈRMIC: panell semirígid de llana mineral, Ecovent® VN 035, segons UNE-EN 13162, de 60 mm d'espessor, revestit per una de les seves cares amb un vel negre, resistència tèrmica 1,7 m²K/W, conductivitat tèrmica 0,035 W/(mK), col·locat a topall, amb fixacions mecàniques sobre façana existent; REVESTIMENT EXTERIOR DE FAÇANA VENTILADA: de plaques de guix laminat GM-FH1 / UNE-EN 15283-2 - 1200 / 2800 / 12,5 / amb les vores longitudinals afinades, Glasroc X 13 "PLACO", col·locació amb cargols, mitjançant el sistema Placotherm V Glasroc X "PLACO" amb DAU núm. 17/105 A, sobre subestructura de suport d'alumini extrudit de muntants verticals de perfils en T i en L, de 1,8 mm d'espessor amb una modulació de 600 mm; impermeabilització amb làmina altament transpirable impermeable a l'aigua de pluja, Placotherm Estándar, capa base de morter polimèric d'altes prestacions reforçat amb fibres, Placotherm Base, color blanc, compost de ciment blanc, càrregues minerals, resines hidròfugues redispersables, fibres i additius especials armat amb malla de reforç CMALL 160 i capa d'acabat de morter orgànic Webertene Advance XS "WEBER", color a escollir, gamma Estándar, acabat gota, amb una mida màxima de partícula de 0,5 mm, a base de siloxans, càrregues minerals, pigments resistents als rajos UV, fungicides i additius especials sobre emprimació reguladora de l'absorció Webertene Primer "WEBER". Inclús cinta autoadhesiva per al segellat de junts entre panells aïllants, mènsules de sustentació i de retenció per a la fixació de la subestructura suport, cargols per a la fixació de les plaques, fixacions per a l'ancoratge dels perfils, morter Placotherm Base i cinta CMALL 160 "PLACO", per al tractament de junts, perfil de PVC amb malla de fibra de vidre antiàlcalis, Perfil Goteo "PLACO", per a acabat de llindes, i cinta adhesiva de doble cara per a la fixació de la làmina altament transpirable.
Criteri de valoració econòmica: El preu no inclou la preparació de la superfície suport.
Inclou: Neteja. Replanteig de les juntes de dilatació i draps de treball. Replanteig de l'especejament del revestiment i dels punts d'ancoratge de la subestructura suport. Fixació de les mènsules al suport base. Tall i preparació de l'aïllament. Fixació de l'aïllament. Fixació de la subestructura suport al full principal i al forjat. Col·locació i fixació provisional de la impermeabilització. Col·locació i cargolat de les plaques a la subestructura suport. Tractament de junts. Realització de tots els treballs necessaris per a la resolució dels buits. Col·locació del perfil per a acabat de llindes. Estès de la capa de morter base i col·locació de la malla de reforç. Aplicació de l'emprimació. Aplicació de la capa d'acabat.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12ple300a | U | Mènsula de sustentació d'alumini extrudit d'aliatge 6063 i tractament tèrmic T66, amb aïllament de polipropilè de 5 mm d'espessor, per a ruptura de pont tèrmic, "PLACO", de 65 mm de longitud. (material) | 0.46 | 6.55 | 3.013 |
| mt12ple310a | U | Mènsula de retenció d'alumini extrudit d'aliatge 6063 i tractament tèrmic T66, amb aïllament de polipropilè de 5 mm d'espessor, per a ruptura de pont tèrmic, "PLACO", de 65 mm de longitud. (material) | 1.39 | 5.05 | 7.020 |
| mt12plt100 | U | Tac de niló amb cargol d'acer galvanitzat amb cabota hexagonal, "PLACO", de 10 mm de diàmetre i 80 mm de longitud, per a fixació de mènsules. (material) | 2.315 | 1.15 | 2.662 |
| mt16lvi030ahjj | m² | Panell semirígid de llana mineral, Ecovent® VN 035 "ISOVER", segons UNE-EN 13162, de 60 mm d'espessor, revestit per una de les seves cares amb un vel negre, resistència tèrmica 1,7 m²K/W, conductivitat tèrmica 0,035 W/(mK), Euroclasse A1 de reacció al foc segons UNE-EN 13501-1, capacitat d'absorció d'aigua a curt termini <=1 kg/m² i factor de resistència a la difusió del vapor d'aigua 1. (material) | 1.05 | 8.4 | 8.820 |
| mt16aaa020eb | U | Fixació mecànica per plafons aïllants de llana de roca, col·locats directament sobre la superfície suport. (material) | 4 | 0.21 | 0.840 |
| mt16aaa030 | m | Cinta autoadhesiva per closa de juntes. (material) | 0.44 | 0.3 | 0.132 |
| mt12plp300 | m | Perfil en T d'alumini extrudit d'aliatge 6063 i tractament tèrmic T-66, "PLACO", de 1,8 mm d'espessor, subministrat en barres de 6 m de longitud. (material) | 0.83 | 9.05 | 7.512 |
| mt12plp310 | m | Perfil en L d'alumini extrudit d'aliatge 6063 i tractament tèrmic T-66, "PLACO", de 1,8 mm d'espessor, subministrat en barres de 6 m de longitud. (material) | 0.83 | 7.15 | 5.935 |
| mt12plt060 | U | Cargol autoforadant d'acer inoxidable "PLACO", amb cabota hexagonal, de 19 mm de longitud. (material) | 4.63 | 0.49 | 2.269 |
| mt15pdw100a | m | Cinta adhesiva de doble cara, amb adhesiu acrílic, de 50 mm d'amplada, amb resistència als raigs UV, rang de temperatura de treball de -20 a 100°C, subministrada en rotllos de 50 m de longitud. (material) | 1.6 | 1.09 | 1.744 |
| mt15mvp010a | m | Làmina altament transpirable impermeable a l'aigua de pluja, Placotherm Estándar "PLACO", de 175 µm d'espessor i 60 g/m², de 0,01 m de gruix d'aire equivalent enfront de la difusió de vapor d'aigua, segons UNE-EN 1931, estanquitat a l'aigua classe W1 segons UNE-EN 1928, permeabilitat a l'aire 2 m³/h·m² a 50 Pa, (Euroclasse E de reacció al foc, segons UNE-EN 13501-1), subministrada en rotllos de 1,50x50 m, segons UNE-EN 13859-2. (material) | 1.1 | 2.77 | 3.047 |
| mt12plk010fembc | m² | Placa de guix laminat GM-FH1 / UNE-EN 15283-2 - 1200 / 2800 / 12,5 / amb les vores longitudinals afinades, Glasroc X 13 "PLACO", formada per un nucli de guix revestit per les dues cares amb fibra de vidre amb tractament hidròfob. (material) | 1.05 | 22.7 | 23.835 |
| mt12plq020b | U | Cargol THTPF 38 "PLACO", amb cap de trompeta, de 38 mm de longitud, per a instal·lació de plaques de ciment sobre perfils. (material) | 20 | 0.07 | 1.400 |
| mt28mpp010a | kg | Morter polimèric d'altes prestacions reforçat amb fibres, Placotherm Base, "PLACO", color blanc, compost de ciment blanc, càrregues minerals, resines hidròfugues redispersables, fibres i additius especials, per a aplicar amb llana, per a tractament de junts i empastat superficial de plaques en sistemes Placotherm, tipus GP CSIII W2, segons UNE-EN 998-1. (material) | 4.6 | 0.89 | 4.094 |
| mt28fvp010a | m | Cinta de segellament de malla de fibra de vidre antiàlcalis, CMALL 160 "PLACO", de 160 g/m² de massa superficial, de 100 mm d'amplada i 0,52 mm de gruix, subministrada en rotllos de 50 m de longitud. (material) | 2.1 | 0.3 | 0.630 |
| mt28fvp020a | m | Malla de reforç de fibra de vidre antiàlcalis, CMALL 160 "PLACO", de 160 g/m² de massa superficial, de 1,1 m d'amplada i 0,52 mm de gruix, subministrada en rotllos de 50 m de longitud. (material) | 1.1 | 2.68 | 2.948 |
| mt28fvp050 | m | Perfil de PVC amb malla de fibra de vidre antiàlcalis, Perfil Goteo "PLACO", per a acabat de llindes, subministrat en barres de 2,5 m de longitud. (material) | 0.17 | 3.05 | 0.519 |
| mt28pcc010c | l | Emprimació reguladora de l'absorció Webertene Primer "WEBER", color a escollir, gamma Estándar, a base de copolímers acrílics, càrregues minerals i additius especials, impermeable a l'aigua de pluja i permeable al vapor d'aigua. (material) | 0.45 | 6.94 | 3.123 |
| mt28esc090c | kg | Morter orgànic Webertene Advance XS "WEBER", color a escollir, gamma Estándar, acabat gota, a base de siloxans, càrregues minerals, pigments resistents als rajos UV, fungicides i additius especials. Segons UNE-EN 15824. (material) | 1.5 | 4.26 | 6.390 |
| mo054 | h | Oficial 1ª muntador d'aïllaments. (mà d'obra) | 0.157 | 29.34 | 4.606 |
| mo101 | h | Ajudant muntador d'aïllaments. (mà d'obra) | 0.157 | 25.28 | 3.969 |
| mo052 | h | Oficial 1ª muntador de sistemes de façanes prefabricades. (mà d'obra) | 0.935 | 29.34 | 27.433 |
| mo099 | h | Ajudant muntador de sistemes de façanes prefabricades. (mà d'obra) | 0.935 | 25.28 | 23.637 |
| % | % | Costos directes complementaris | 2 % | 145.578 | 2.912 |
|  |  | Costos directes |  |  | 148.490 |

Residus:
- col·locació: mt12plt100; factor de residu 0.00122727
- col·locació: mt16lvi030ahjj; factor de residu 0.048
- col·locació: mt16aaa030 Cinta autoadhesiva per closa de juntes; factor de residu 0.07
- col·locació: mt12plp300; factor de residu 0.048
- col·locació: mt12plp310; factor de residu 0.048
- col·locació: mt12plt060 Cargol autoforadant d'acer inoxidable "PLACO", amb cabota hexagonal, de 19 mm de longitud; factor de residu 0.0176923
- col·locació: mt15mvp010a; factor de residu 0.0691837
- col·locació: mt12plk010fembc; factor de residu 0.0096107
- col·locació: mt12plq020b; factor de residu 0.005
- col·locació: mt28mpp010a; factor de residu 0.013332
- col·locació: mt28fvp010a; factor de residu 0.055
- col·locació: mt28fvp020a; factor de residu 0.0548011
- col·locació: mt28fvp050; factor de residu 0.048
- col·locació: mt28esc090c; factor de residu 0.0066

## Recursos

**mt12plt100** U Tac de niló amb cargol d'acer galvanitzat amb cabota hexagonal
Dades tècniques: Cost energètic 0.836 MJ; Emissió de CO2 0.068 kg; Codi LER 17 04 05; Massa de l'element 0.022 kg; Volum 0.00001 m3
Residus:
- embalatge: re150101 Envasos de paper i cartró. (component de residu); rendiment 0.002 kg; Codi LER 15 01 01; Massa de l'element 1 kg; Volum 0.001333 m3
- embalatge: re170203 Plàstic. (component de residu); rendiment 0.001 kg; Codi LER 17 02 03; Massa de l'element 1 kg; Volum 0.001667 m3

**mt16lvi030ahjj** m² Panell semirígid de llana mineral
Dades tècniques: Cost energètic 96.117 MJ; Emissió de CO2 4.699 kg; Codi LER 17 06 04; Massa de l'element 2.4 kg; Volum 0.004 m3
Residus:
- embalatge: re170203 Plàstic; rendiment 0.024 kg

**mt16aaa020eb** U Fixació mecànica per plafons aïllants de llana de roca, col·locats directament sobre la superfície suport
Dades tècniques: Cost energètic 0.233 MJ; Emissió de CO2 0.071 kg
Residus:
- embalatge: re150101 Envasos de paper i cartró; rendiment 0.072 kg

**mt16aaa030** m Cinta autoadhesiva per closa de juntes
Dades tècniques: Cost energètic 0.339 MJ; Emissió de CO2 0.017 kg; Codi LER 17 06 04; Massa de l'element 0.0025 kg; Volum 0.000004 m3
Residus:
- embalatge: re170203 Plàstic; rendiment 0.001 kg

**mt12plp300** m Perfil en T d'alumini extrudit d'aliatge 6063 i tractament tèrmic T-66
Dades tècniques: Cost energètic 91.164 MJ; Emissió de CO2 6.698 kg; Codi LER 17 04 02; Massa de l'element 0.81 kg; Volum 0.00054 m3
Residus:
- embalatge: re170203 Plàstic; rendiment 0.005 kg

**mt12plp310** m Perfil en L d'alumini extrudit d'aliatge 6063 i tractament tèrmic T-66
Dades tècniques: Cost energètic 60.937 MJ; Emissió de CO2 4.474 kg; Codi LER 17 04 02; Massa de l'element 0.54 kg; Volum 0.00036 m3
Residus:
- embalatge: re170203 Plàstic; rendiment 0.005 kg

**mt12plt060** U Cargol autoforadant d'acer inoxidable "PLACO", amb cabota hexagonal, de 19 mm de longitud
Dades tècniques: Cost energètic 2.484 MJ; Emissió de CO2 0.129 kg; Codi LER 17 04 05; Massa de l'element 0.0013 kg
Residus:
- embalatge: re170203 Plàstic; rendiment 0.025 kg

**mt15mvp010a** m Làmina altament transpirable impermeable a l'aigua de pluja
Dades tècniques: Cost energètic 9.636 MJ; Emissió de CO2 0.478 kg; Codi LER 17 02 03; Massa de l'element 0.098 kg; Volum 0.000163 m3
Residus:
- embalatge: re170203 Plàstic; rendiment 0.001 kg

**mt12plk010fembc** m² Placa de guix laminat GM-FH1 / UNE-EN 15283-2 - 1200 / 2800 / 12,5 / amb les vores longitudinals afinades
Dades tècniques: Cost energètic 37.350 MJ; Emissió de CO2 1.952 kg; Codi LER 17 08 02; Massa de l'element 10 kg; Volum 0.01 m3
Residus:
- embalatge: re170203 Plàstic; rendiment 0.011 kg

**mt12plq020b** U Cargol THTPF 38 "PLACO"
Dades tècniques: Cost energètic 0.020 MJ; Emissió de CO2 0.002 kg; Codi LER 17 04 05; Massa de l'element 0.002 kg
Residus:
- embalatge: re150101 Envasos de paper i cartró; rendiment 0.001 kg

**mt28mpp010a** kg Morter polimèric d'altes prestacions reforçat amb fibres
Dades tècniques: Cost energètic 3.340 MJ; Emissió de CO2 0.250 kg; Codi LER 17 01 01; Massa de l'element 1 kg; Volum 0.000667 m3

**mt28fvp010a** m Cinta de segellament de malla de fibra de vidre antiàlcalis
Dades tècniques: Cost energètic 1.215 MJ; Emissió de CO2 0.060 kg; Codi LER 17 02 03; Massa de l'element 0.016 kg; Volum 0.000027 m3
Residus:
- embalatge: re170203 Plàstic; rendiment 0.001 kg

**mt28fvp020a** m Malla de reforç de fibra de vidre antiàlcalis
Dades tècniques: Cost energètic 12.408 MJ; Emissió de CO2 0.609 kg; Codi LER 17 02 03; Massa de l'element 0.176 kg; Volum 0.000293 m3
Residus:
- embalatge: re170203 Plàstic; rendiment 0.001 kg

**mt28fvp050** m Perfil de PVC amb malla de fibra de vidre antiàlcalis
Dades tècniques: Cost energètic 11.900 MJ; Emissió de CO2 0.855 kg; Codi LER 17 02 03; Massa de l'element 0.2 kg; Volum 0.000333 m3
Residus:
- embalatge: re170203 Plàstic; rendiment 0.005 kg

**mt28esc090c** kg Morter orgànic Webertene Advance XS "WEBER"
Dades tècniques: Cost energètic 4.268 MJ; Emissió de CO2 0.262 kg; Codi LER 17 01 01; Massa de l'element 1 kg; Volum 0.000667 m3
Residus:
- embalatge: re150101 Envasos de paper i cartró; rendiment 0.014 kg
