# Mur de gabions de malla de doble torsió

- Propietat de l'arxiu: CYPE INGENIEROS, S.A.
- Format: FIEBDC-3/2002
- Divisa: EUR
- Costos indirectes: 3.00 %
- IVA: 21.00 %

## C Fonamentacions

### CC Contencions

#### CCG Murs de gabions

**CCG010** m³ Mur de gabions de malla de doble torsió.
Mur de gabions amb una cara vista compost per gabió de 2000x1000x1000 mm de malla de doble torsió, hexagonal, de 50x70 mm, de filferro d'acer galvanitzat de 2,0 mm de diàmetre; i reblert amb mitjans mecànics amb cantells rodats, de granulometria compresa entre 70 i 250 mm; muntatge i desmuntatge del sistema d'encofrat necessari per a evitar la deformació dels gabions durant el seu ompliment i assegurar l'alineació i aplomat de l'estructura. Inclús cable d'acer per a subjecció del gabió.
Inclou: Replanteig. Preparació de la superfície de recolzament. Estesa dels gabions. Amarratge de les arestes. Muntatge del sistema d'encofrat dels paraments vists dels gabions. Reomplert dels gabions. Tancament i lligat final dels gabions. Desmuntatge del sistema d'encofrat. Retirada del material sobrant.
Criteri d'amidament de projecte: Volum mesurat sobre la secció teòrica de càlcul, segons documentació gràfica de Projecte.
Criteri de mesura d'obra: Es mesurarà el volum teòric executat segons especificacions de Projecte.

| Codi | Ut | Descripció | Rendiment | Preu | Import |
|---|---|---|---|---|---|
| mt07etf030a | U | Gabió de 2000x1000x1000 mm de malla de doble torsió, hexagonal, de 50x70 mm, de filferro d'acer galvanitzat de 2 mm de diàmetre, segons UNE 36730. (material) | 0.525 | 29.24 | 15.35 |
| mt50spa052b | m | Tauló de fusta de pi, de 20x7,2 cm. (material) | 0.300 | 6.46 | 1.94 |
| mt50spa101 | kg | Claus d'acer. (material) | 0.075 | 1.91 | 0.14 |
| mt50spa081a | U | Puntal metàl·lic telescòpic, de fins a 3 m d'altura. (material) | 0.010 | 19.67 | 0.20 |
| mt50spr100a | m | Cable d'acer de 2 mm de diàmetre, per a subjecció de malla de doble torsió. (material) | 1.750 | 1.63 | 2.85 |
| mt06psm010e | m³ | Cantells rodats de granulometria compresa entre 70 i 250 mm, amb desgast en l'assaig de Los Ángeles < 50. (material) | 1.100 | 25.54 | 28.09 |
| mq01exn020a | h | Retroexcavadora hidràulica sobre pneumàtics, de 105 kW. (maquinària) | 0.089 | 52.93 | 4.71 |
| mq04cab010c | h | Camió basculant de 12 t de càrrega, de 162 kW. (maquinària) | 0.075 | 45.88 | 3.44 |
| mo041 | h | Oficial 1ª construcció d'obra civil. (mà d'obra) | 0.458 | 28.42 | 13.02 |
| mo087 | h | Ajudant construcció d'obra civil. (mà d'obra) | 2.285 | 25.28 | 57.76 |
| % | % | Costos directes complementaris | 2 % | 127.50 | 2.55 |
|  |  | Costos directes |  |  | 130.05 |
