# Mur de gabions de malla electrosoldada

- Propietat de l'arxiu: CYPE INGENIEROS, S.A.
- Format: FIEBDC-3/2002
- Divisa: EUR
- Costos indirectes: 3.00 %
- IVA: 21.00 %

## C Fonamentacions

### CC Contencions

#### CCG Murs de gabions

**CCG020** m³ Mur de gabions de malla electrosoldada.
Mur de gabions amb una cara vista, de 2000x1000x1000 mm de malla electrosoldada, de filferro d'acer galvanitzat de 4,5 mm de diàmetre, amb una obertura de malla de 50x100 mm a les cares vistes i de 100x100 mm en les cares ocultes; amb diafragma intermedi de 1000x1000 m de malla electrosoldada, de filferro d'acer galvanitzat de 4,5 mm de diàmetre, amb una obertura de malla de 100x100 mm, engrapat perpendicularment a les malles de cara, posteriors, terra i tapa del gabió; i reblert amb mitjans mecànics amb pedra calcària, de granulometria compresa entre 70 i 250 mm; muntatge i desmuntatge del sistema d'encofrat necessari per a evitar la deformació dels gabions durant el seu ompliment i assegurar l'alineació i aplomat de l'estructura. Inclús tensors i grapes per a conformar adequadament els gabions.
Inclou: Replanteig. Preparació de la superfície de recolzament. Col·locació de les malles del gabió, fixades amb grapes. Col·locació dels diafragmes intermedis, fixats amb grapes. Col·locació dels tensors. Muntatge del sistema d'encofrat dels paraments vists dels gabions. Reomplert dels gabions. Desmuntatge del sistema d'encofrat. Retirada del material sobrant.
Criteri d'amidament de projecte: Volum mesurat sobre la secció teòrica de càlcul, segons documentació gràfica de Projecte.
Criteri de mesura d'obra: Es mesurarà el volum teòric executat segons especificacions de Projecte.

| Codi | Ut | Descripció | Rendiment | Preu | Import |
|---|---|---|---|---|---|
| mt07etf010a | U | Gabió de 2000x1000x1000 mm de malla electrosoldada, de filferro d'acer galvanitzat, segons UNE-EN 10244-2, de 4,5 mm de diàmetre, amb una obertura de malla de 50x100 mm a les cares vistes i de 100x100 mm en les cares ocultes, amb una resistència a la corrosió en boira salina superior a 3000 hores segons UNE-EN ISO 10289 i UNE-EN ISO 9227, una resistència a la tracció del filferro d'entre 500 i 800 N/mm² segons UNE-EN 10223-8 i una resistència mínima de les soldadures d'un 75% de la resistència del filferro. (material) | 0.500 | 63.68 | 31.84 |
| mt07etf015a | U | Diafragma intermedi de 1000x1000 m de malla electrosoldada, de filferro d'acer galvanitzat, segons UNE-EN 10244-2, de 4,5 mm de diàmetre, amb una obertura de malla de 100x100 mm, amb una resistència a la corrosió en boira salina superior a 3000 hores segons UNE-EN ISO 10289 i UNE-EN ISO 9227, una resistència a la tracció del filferro d'entre 500 i 800 N/mm² segons UNE-EN 10223-8 i una resistència mínima de les soldadures d'un 75% de la resistència del filferro. (material) | 1.500 | 6.46 | 9.69 |
| mt50spa052b | m | Tauló de fusta de pi, de 20x7,2 cm. (material) | 0.300 | 6.46 | 1.94 |
| mt50spa101 | kg | Claus d'acer. (material) | 0.075 | 1.91 | 0.14 |
| mt50spa081a | U | Puntal metàl·lic telescòpic, de fins a 3 m d'altura. (material) | 0.010 | 19.67 | 0.20 |
| mt07etf020a | U | Tensor de filferro d'acer galvanitzat, segons UNE-EN 10244-2, de 5 mm de diàmetre i 510 mm de longitud, amb una resistència a la corrosió en boira salina superior a 3000 hores segons UNE-EN ISO 10289 i UNE-EN ISO 9227, una resistència a la tracció del filferro d'entre 500 i 800 N/mm² segons UNE-EN 10223-8 i una resistència mínima de les soldadures d'un 75% de la resistència del filferro. (material) | 8.000 | 0.45 | 3.60 |
| mt07etf025a | U | Grapa de filferro d'acer galvanitzat, segons UNE-EN 10244-2, de 3 mm de diàmetre, amb una resistència a la tracció superior a 1720 N/mm² i una resistència a l'obertura superior a 2000 N/mm². (material) | 80.000 | 0.03 | 2.40 |
| mt06psm010a | m³ | Pedra calcària de granulometria compresa entre 70 i 250 mm, amb desgast en l'assaig de Los Ángeles < 50. (material) | 1.100 | 19.92 | 21.91 |
| mq01exn020a | h | Retroexcavadora hidràulica sobre pneumàtics, de 105 kW. (maquinària) | 0.089 | 52.93 | 4.71 |
| mq04cab010c | h | Camió basculant de 12 t de càrrega, de 162 kW. (maquinària) | 0.075 | 45.88 | 3.44 |
| mo041 | h | Oficial 1ª construcció d'obra civil. (mà d'obra) | 0.243 | 28.42 | 6.91 |
| mo087 | h | Ajudant construcció d'obra civil. (mà d'obra) | 1.215 | 25.28 | 30.72 |
| % | % | Costos directes complementaris | 4 % | 117.50 | 4.70 |
|  |  | Costos directes |  |  | 122.20 |
