# Trituració de residus vegetals

- Propietat de l'arxiu: CYPE INGENIEROS, S.A.
- Format: FIEBDC-3/2002
- Divisa: EUR
- Costos indirectes: 3.00 %
- IVA: 21.00 %

## G Gestió de residus

### GC Tractaments previs dels residus

#### GCB Trituració de residus

**GCB020** m³ Trituració de residus vegetals.
Trituració a peu d'obra de residus vegetals, amb mitjans mecànics, i càrrega sobre camió.
Criteri d'amidament de projecte: Volum teòric, estimat a partir del pes i la densitat aparent dels diferents materials que componen els residus, segons documentació gràfica de Projecte.
Criteri de mesura d'obra: Es mesurarà, incloent l'estufament, el volum de residus realment tractat segons especificacions de Projecte.

| Codi | Ut | Descripció | Rendiment | Preu | Import |
|---|---|---|---|---|---|
| mq05rcd010b | h | Trituradora de martells per a residus vegetals, amb capacitat per tractar de 10 a 25 m³/h, amb cinta d'alimentació, transportable manualment. (maquinària) | 0.033 | 12.00 | 0.40 |
| mo115 | h | Peó jardiner. (mà d'obra) | 0.040 | 23.81 | 0.95 |
| % | % | Costos directes complementaris | 2 % | 1.35 | 0.03 |
|  |  | Costos directes |  |  | 1.38 |
