# Aparcament per a bicicletes, d'acer corten

- Propietat de l'arxiu: CYPE INGENIEROS, S.A.
- Format: FIEBDC-3/2002
- Divisa: EUR
- Costos indirectes: 3.00 %
- IVA: 21.00 %

## T Equipament urbà

### TM Mobiliari urbà

#### TMI Aparcaments per a bicicletes

**TMI020** U Aparcament per a bicicletes, d'acer corten.
Aparcament per a bicicletes model Táctil "SANTA & COLE", per a 2 bicicletes, de planxa d'acer corten acabat granallat siluetejada mitjançant oxitall, fixat a una superfície suport amb elements d'ancoratge.
Criteri de valoració econòmica: El preu no inclou la superfície suport.
Inclou: Replanteig. Muntatge. Eliminació i neteja del material sobrant.
Criteri d'amidament de projecte: Nombre d'unitats previstes, segons documentació gràfica de Projecte.
Criteri de mesura d'obra: Es mesurarà el nombre d'unitats realment executades segons especificacions de Projecte.

| Codi | Ut | Descripció | Rendiment | Preu | Import |
|---|---|---|---|---|---|
| mt52asc030a | U | Aparcament per a bicicletes model Táctil "SANTA & COLE", per a 2 bicicletes, de planxa d'acer corten acabat granallat siluetejada mitjançant oxitall, inclús perns d'ancoratge. (material) | 1.000 | 300.37 | 300.37 |
| mt09reh330 | kg | Morter de resina epoxi amb sorra de sílice, d'enduriment ràpid, per a reblert d'ancoratges. (material) | 0.200 | 5.11 | 1.02 |
| mo041 | h | Oficial 1ª construcció d'obra civil. (mà d'obra) | 0.396 | 28.42 | 11.25 |
| mo087 | h | Ajudant construcció d'obra civil. (mà d'obra) | 0.396 | 25.28 | 10.01 |
| % | % | Costos directes complementaris | 2 % | 322.65 | 6.45 |
|  |  | Costos directes |  |  | 329.10 |
