# Mur de gabions de malla de doble torsió

- Propietat de l'arxiu: CYPE Ingenieros S.A.
- Format: FIEBDC-3/2016
- Programa: Generador de preus de la construcció. CYPE Ingenieros, S.A.
- Data: 25/04/2024
- Divisa: EUR
- Costos indirectes: 3 %
- IVA: 21 %

## C Fonamentacions

### CC Contencions

#### CCG Murs de gabions

**CCG010** m³ Mur de gabions de malla de doble torsió.
Mur de gabions amb una cara vista compost per gabió de 2000x1000x1000 mm de malla de doble torsió, hexagonal, de 80x100 mm, de filferro d'acer galvanitzat de 2,7 mm de diàmetre; i reblert amb mitjans mecànics amb pedra calcària, de granulometria compresa entre 70 i 250 mm; muntatge i desmuntatge del sistema d'encofrat necessari per a evitar la deformació dels gabions durant el seu ompliment i assegurar l'alineació i aplomat de l'estructura. Inclús cable d'acer per a subjecció del gabió.
Inclou: Replanteig. Preparació de la superfície de recolzament. Estesa dels gabions. Amarratge de les arestes. Muntatge del sistema d'encofrat dels paraments vists dels gabions. Reomplert dels gabions. Tancament i lligat final dels gabions. Desmuntatge del sistema d'encofrat. Retirada del material sobrant.
Criteri d'amidament de projecte: Volum mesurat sobre la secció teòrica de càlcul, segons documentació gràfica de Projecte.
Criteri de mesura d'obra: Es mesurarà el volum teòric executat segons especificacions de Projecte.

| Codi | Ut | Descripció | Rendiment | Preu | Import |
|---|---|---|---|---|---|
| mt07etf030d | U | Gabió de 2000x1000x1000 mm de malla de doble torsió, hexagonal, de 80x100 mm, de filferro d'acer galvanitzat de 2,7 mm de diàmetre, segons UNE 36730. (material) | 0.525 | 27.26 | 14.312 |
| mt50spa052b | m | Tauló de fusta de pi, de 20x7,2 cm. (material) | 0.3 | 6.46 | 1.938 |
| mt50spa101 | kg | Claus d'acer. (material) | 0.075 | 1.91 | 0.143 |
| mt50spa081a | U | Puntal metàl·lic telescòpic, de fins a 3 m d'altura. (material) | 0.01 | 19.67 | 0.197 |
| mt50spr100a | m | Cable d'acer de 2 mm de diàmetre, per a subjecció de malla de doble torsió. (material) | 1.75 | 1.63 | 2.853 |
| mt06psm010a | m³ | Pedra calcària de granulometria compresa entre 70 i 250 mm, amb desgast en l'assaig de Los Ángeles < 50. (material) | 1.1 | 19.92 | 21.912 |
| mq01exn020a | h | Retroexcavadora hidràulica sobre pneumàtics, de 105 kW. (maquinària) | 0.089 | 52.93 | 4.711 |
| mq04cab010c | h | Camió basculant de 12 t de càrrega, de 162 kW. (maquinària) | 0.075 | 45.88 | 3.441 |
| mo041 | h | Oficial 1ª construcció d'obra civil. (mà d'obra) | 0.458 | 28.42 | 13.016 |
| mo087 | h | Ajudant construcció d'obra civil. (mà d'obra) | 2.285 | 25.28 | 57.765 |
| % | % | Costos directes complementaris | 2 % | 120.288 | 2.406 |
|  |  | Costos directes |  |  | 122.694 |

Residus:
- col·locació: mt07etf030d; factor de residu 0.0053
- col·locació: mt50spa052b Tauló de fusta de pi, de 20x7,2 cm; factor de residu 1
- col·locació: mt50spa101 Claus d'acer; factor de residu 0.0045
- col·locació: mt50spa081a Puntal metàl·lic telescòpic, de fins a 3 m d'altura; factor de residu 1
- col·locació: mt50spr100a Cable d'acer de 2 mm de diàmetre, per a subjecció de malla de doble torsió; factor de residu 0.0156327
- col·locació: mt06psm010a Pedra calcària de granulometria compresa entre 70 i 250 mm, amb desgast en l'assaig de Los Ángeles < 50; factor de residu 0.0154

## Recursos

**mt07etf030d** U Gabió de 2000x1000x1000 mm de malla de doble torsió
Dades tècniques: Cost energètic 430.575 MJ; Emissió de CO2 43.712 kg; Codi LER 17 04 05; Massa de l'element 17 kg; Volum 0.008095 m3
Residus:
- embalatge: re170203 Plàstic. (component de residu); rendiment 0.04 kg; Codi LER 17 02 03; Massa de l'element 1 kg; Volum 0.001667 m3

**mt50spa052b** m Tauló de fusta de pi, de 20x7,2 cm
Dades tècniques: Cost energètic 1124.755 MJ; Emissió de CO2 -15.401 kg; Codi LER 17 02 01; Massa de l'element 8.28 kg; Volum 0.007527 m3

**mt50spa101** kg Claus d'acer
Dades tècniques: Cost energètic 9.830 MJ; Emissió de CO2 0.510 kg; Codi LER 17 04 05; Massa de l'element 1 kg; Volum 0.000476 m3

**mt50spa081a** U Puntal metàl·lic telescòpic, de fins a 3 m d'altura
Dades tècniques: Cost energètic 97.317 MJ; Emissió de CO2 5.049 kg; Codi LER 17 04 05; Massa de l'element 9.9 kg; Volum 0.004714 m3

**mt50spr100a** m Cable d'acer de 2 mm de diàmetre, per a subjecció de malla de doble torsió
Dades tècniques: Cost energètic 0.277 MJ; Emissió de CO2 0.069 kg; Codi LER 17 04 11; Massa de l'element 0.0245 kg; Volum 0.000016 m3
Residus:
- embalatge: re150101 Envasos de paper i cartró. (component de residu); rendiment 0.067 kg; Codi LER 15 01 01; Massa de l'element 1 kg; Volum 0.001333 m3

**mt06psm010a** m³ Pedra calcària de granulometria compresa entre 70 i 250 mm, amb desgast en l'assaig de Los Ángeles < 50
Dades tècniques: Cost energètic 3552.000 MJ; Emissió de CO2 128.000 kg; Codi LER 01 04 13; Massa de l'element 1600 kg; Volum 1.066667 m3
