# Aparcament per a bicicletes, d'acer

- Propietat de l'arxiu: CYPE Ingenieros S.A.
- Format: FIEBDC-3/2016
- Programa: Generador de preus de la construcció. CYPE Ingenieros, S.A.
- Data: 25/04/2024
- Divisa: EUR
- Costos indirectes: 3 %
- IVA: 21 %

## T Equipament urbà

### TM Mobiliari urbà

#### TMI Aparcaments per a bicicletes

**TMI050** U Aparcament per a bicicletes, d'acer.
Aparcament per a 2 bicicletes, format por estructura de tub d'acer zincat bicromatat de 48 mm de diàmetre i 2 mm de gruix, de 0,75x0,75 m, amb volandera d'acabat inferior, fixat a una superfície suport amb elements d'ancoratge.
Criteri de valoració econòmica: El preu no inclou la superfície suport.
Inclou: Replanteig. Muntatge. Eliminació i neteja del material sobrant.
Criteri d'amidament de projecte: Nombre d'unitats previstes, segons documentació gràfica de Projecte.
Criteri de mesura d'obra: Es mesurarà el nombre d'unitats realment executades segons especificacions de Projecte.

| Codi | Ut | Descripció | Rendiment | Preu | Import |
|---|---|---|---|---|---|
| mt50spl105b | U | Fixació composta per tac químic, volandera i cargol d'acer. (material) | 4 | 5.82 | 23.280 |
| mt52apb010a | U | Aparcament per a 2 bicicletes, format por estructura de tub d'acer zincat bicromatat de 48 mm de diàmetre i 2 mm de gruix, de 0,75x0,75 m, amb volandera d'acabat inferior, inclús elements de fixació. (material) | 1 | 115.14 | 115.140 |
| mo041 | h | Oficial 1ª construcció d'obra civil. (mà d'obra) | 0.396 | 28.42 | 11.254 |
| mo087 | h | Ajudant construcció d'obra civil. (mà d'obra) | 0.396 | 25.28 | 10.011 |
| % | % | Costos directes complementaris | 2 % | 159.685 | 3.194 |
|  |  | Costos directes |  |  | 162.879 |

## Recursos

**mt52apb010a** U Aparcament per a 2 bicicletes
Dades tècniques: Cost energètic 49.941 MJ; Emissió de CO2 2.548 kg
Residus:
- embalatge: re170203 Plàstic. (component de residu); rendiment 0.144 kg; Codi LER 17 02 03; Massa de l'element 1 kg; Volum 0.001667 m3
- embalatge: re170604 Materials d'aïllament diferents dels especificats en els codis 17 06 01 i 17 06 03. (component de residu); rendiment 0.03 kg; Codi LER 17 06 04; Massa de l'element 1 kg; Volum 0.001667 m3
