# Jardinera d'acer corten

- Propietat de l'arxiu: CYPE Ingenieros S.A.
- Format: FIEBDC-3/2016
- Programa: Generador de preus de la construcció. CYPE Ingenieros, S.A.
- Data: 25/04/2024
- Divisa: EUR
- Costos indirectes: 3 %
- IVA: 21 %

## T Equipament urbà

### TM Mobiliari urbà

#### TMJ Jardineres

**TMJ070** U Jardinera d'acer corten.
Jardinera prismàtica d'acer corten, de 120x120x45 cm i 600 litres de capacitat.
Inclou: Col·locació de la jardinera. Eliminació i neteja del material sobrant.
Criteri d'amidament de projecte: Nombre d'unitats previstes, segons documentació gràfica de Projecte.
Criteri de mesura d'obra: Es mesurarà el nombre d'unitats realment executades segons especificacions de Projecte.

| Codi | Ut | Descripció | Rendiment | Preu | Import |
|---|---|---|---|---|---|
| mt52mug260ag | U | Jardinera prismàtica d'acer corten, de 120x120x45 cm i 600 litres de capacitat. (material) | 1 | 2832.03 | 2832.030 |
| mq04cag010b | h | Camió amb grua de fins a 10 t. (maquinària) | 0.407 | 63.96 | 26.032 |
| mo041 | h | Oficial 1ª construcció d'obra civil. (mà d'obra) | 0.488 | 28.42 | 13.869 |
| mo087 | h | Ajudant construcció d'obra civil. (mà d'obra) | 0.791 | 25.28 | 19.996 |
| % | % | Costos directes complementaris | 2 % | 2891.927 | 57.839 |
|  |  | Costos directes |  |  | 2949.766 |

## Recursos

**mt52mug260ag** U Jardinera prismàtica d'acer corten, de 120x120x45 cm i 600 litres de capacitat
Dades tècniques: Cost energètic 1673.322 MJ; Emissió de CO2 90.198 kg
Residus:
- embalatge: re150101 Envasos de paper i cartró. (component de residu); rendiment 4.116 kg; Codi LER 15 01 01; Massa de l'element 1 kg; Volum 0.001333 m3
