# Cascada lluminosa

- Propietat de l'arxiu: CYPE Ingenieros S.A.
- Format: FIEBDC-3/2016
- Programa: Generador de preus de la construcció. CYPE Ingenieros, S.A.
- Data: 17/06/2024
- Divisa: EUR
- Costos indirectes: 3 %
- IVA: 21 %

## Y Seguretat i salut

### YS Senyalització provisional d'obres

#### YSB Abalisament

**YSB040** m Cascada lluminosa.
Abalisament provisional mitjançant cascada lluminosa sincronitzada, formada per: bases de goma reciclada de 800x400x120 mm, amortitzables en 10 usos; balises de seguretat amb bandes reflectores de color vermell i blanc, amortitzables en 10 usos, col·locades cada 3 m i focus de color ambre, amb llum Súper Led i lent de 200 mm de diàmetre, amortitzables en 10 usos, alimentats amb piles de 6 V 4LR25. Inclús muntatge, manteniment en condicions segures durant tot el període de temps que es requereixi i desmuntatge.
Inclou: Muntatge i comprovació. Desmuntatge posterior. Transport fins al lloc de magatzematge o retirada a contenidor.
Criteri d'amidament de projecte: Longitud mesurada segons Estudi o Estudi Bàsic de Seguretat i Salut.
Criteri de mesura d'obra: S'amidarà la longitud realment muntada segons especificacions d'Estudi o Estudi Bàsic de Seguretat i Salut.

| Codi | Ut | Descripció | Rendiment | Preu | Import |
|---|---|---|---|---|---|
| mt50bal070 | U | Base de goma reciclada de 800x400x120 mm, per a subjecció de balisa de seguretat. (material) | 0.045 | 54.43 | 2.449 |
| mt50bal071 | U | Balisa de seguretat amb bandes reflectores per ambdues cares de color vermell i blanc, per a subjecció de focus de cascada lluminosa, adaptable a força de goma. (material) | 0.045 | 97.83 | 4.402 |
| mt50bal075 | U | Focus per a cascada lluminosa, de color ambre, amb llum Súper Led i lent de 200 mm de diàmetre. (material) | 0.045 | 248.63 | 11.188 |
| mt50bal041b | U | Pila de 6V tipus 4LR25 alcalina. (material) | 0.315 | 18.83 | 5.931 |
| mo120 | h | Peó Seguretat i Salut. (mà d'obra) | 0.659 | 23.81 | 15.691 |
| % | % | Costos directes complementaris | 2 % | 39.661 | 0.793 |
|  |  | Costos directes |  |  | 40.454 |
