# Protecció de voreres i de vorades

- Propietat de l'arxiu: CYPE INGENIEROS, S.A.
- Format: FIEBDC-3/2002
- Divisa: EUR
- Costos indirectes: 3.00 %
- IVA: 21.00 %

## 0 Actuacions prèvies

### 0C Proteccions provisionals

#### 0CA Voreres i vorades

**0CA010** m² Protecció de voreres i de vorades.
Protecció de voreres i de vorades existents que es poguessin veure afectades pel pas de vehicles durant els treballs, mitjançant estesa de làmina separadora de polietilè, amb una massa superficial de 230 g/m² i base de formigó en massa de 10 cm d'espessor, realitzada amb formigó HM-20/B/20/X0 fabricat en central i abocament des de camió.
Inclou: Col·locació de la làmina separadora. Replanteig dels junts de construcció i de dilatació. Estesa de nivells mitjançant tocaments, mestres de formigó o regles. Reg de la superfície base. Formació de juntes de construcció i de juntes perimetrals de dilatació. Abocament i compactació del formigó. Curat del formigó. Demolició del paviment amb martell pneumàtic. Fragmentació dels enderrocs en peces manejables. Retirada i arreplegat de enderrocs. Neteja de les restes de l'obra. Càrrega manual d'enderrocs sobre camió o contenidor.
Criteri d'amidament de projecte: Superfície mesurada segons documentació gràfica de Projecte.
Criteri de mesura d'obra: Es mesurarà la superfície realment executada segons especificacions de Projecte.

| Codi | Ut | Descripció | Rendiment | Preu | Import |
|---|---|---|---|---|---|
| mt16png010e | m² | Film de polietilè de 0,25 mm d'espessor i 230 g/m² de massa superficial. (material) | 1.100 | 0.51 | 0.56 |
| mt10hmf010tLb | m³ | Formigó HM-20/B/20/X0, fabricat en central. (material) | 0.105 | 85.80 | 9.01 |
| mq06vib020 | h | Regla vibrant de 3 m. (maquinària) | 0.084 | 5.23 | 0.44 |
| mq05mai030 | h | Martell pneumàtic. (maquinària) | 0.150 | 4.57 | 0.69 |
| mq05pdm010a | h | Compressor portàtil elèctric 2 m³/min de cabal. (maquinària) | 0.150 | 4.27 | 0.64 |
| au00auh020 |  | Canaleta per a abocament del formigó. | 1.000 | 0.00 | 0.00 |
| mo020 | h | Oficial 1ª construcció. (mà d'obra) | 0.066 | 28.42 | 1.88 |
| mo113 | h | Peó ordinari construcció. (mà d'obra) | 0.186 | 23.81 | 4.43 |
| mo077 | h | Ajudant construcció. (mà d'obra) | 0.033 | 25.28 | 0.83 |
| mo112 | h | Peó especialitzat construcció. (mà d'obra) | 0.180 | 24.59 | 4.43 |
| % | % | Costos directes complementaris | 2 % | 22.91 | 0.46 |
|  |  | Costos directes |  |  | 23.37 |
