# Galleda amb bonera sifònica

- Propietat de l'arxiu: CYPE INGENIEROS, S.A.
- Format: FIEBDC-3/2002
- Divisa: EUR
- Costos indirectes: 3.00 %
- IVA: 21.00 %

## A Condicionament del terreny

### AS Xarxa de sanejament horitzontal

#### ASI Sistemes d'evacuació de terres

**ASI010** U Galleda amb bonera sifònica.
Galleda amb bonera sifònica de PVC, de sortida vertical de 75 mm de diàmetre, amb reixeta plana de polipropilè de 150x150 mm, color negre, per a recollida d'aigües pluvials o de locals humits. Inclús accessoris de muntatge, peces especials i elements de subjecció.
Inclou: Replanteig i traçat. Muntatge, connexionat i comprovació del seu correcte funcionament.
Criteri d'amidament de projecte: Nombre d'unitats previstes, segons documentació gràfica de Projecte.
Criteri de mesura d'obra: Es mesurarà el nombre d'unitats realment executades segons especificacions de Projecte.

| Codi | Ut | Descripció | Rendiment | Preu | Import |
|---|---|---|---|---|---|
| mt11cal010a | U | Galleda amb bonera sifònica de PVC, de sortida vertical de 75 mm de diàmetre, amb reixeta plana de polipropilè de 150x150 mm, color negre. (material) | 1.000 | 21.78 | 21.78 |
| mt11var020 | U | Kit d'accessoris de muntatge, peces especials i elements de subjecció, per sanejament. (material) | 1.000 | 0.75 | 0.75 |
| mo008 | h | Oficial 1ª lampista. (mà d'obra) | 0.360 | 29.34 | 10.56 |
| % | % | Costos directes complementaris | 2 % | 33.09 | 0.66 |
|  |  | Costos directes |  |  | 33.75 |
