# Perforació en roca o capes dures del terreny per a murs pantalla

- Propietat de l'arxiu: CYPE INGENIEROS, S.A.
- Format: FIEBDC-3/2002
- Divisa: EUR
- Costos indirectes: 3.00 %
- IVA: 21.00 %

## C Fonamentacions

### CC Contencions

#### CCP Murs pantalla

**CCP034** h Perforació en roca o capes dures del terreny per a murs pantalla.
Perforació mitjançant l'ús de màquina perforadora de widia, en roca o capes dures del terreny per a l'encastament dels panells del mur pantalla, o picat de les zones dures del terreny, que bloquegen l'excavació amb cullera bivalva, per a la formació del mur pantalla.
Criteri de valoració econòmica: El preu inclou el desplaçament, muntatge i desmuntatge en obra de l'equip de perforació.
Inclou: Muntatge de l'equip. Perforació del terreny. Desmuntatge de l'equip. Neteja de la zona afectada.
Criteri d'amidament de projecte: Temps estimat segons estudi geotècnic del terreny.
Criteri de mesura d'obra: Amortització en forma de lloguer per hores, segons condicions definides en el contracte subscrit amb l'empresa suministradora.

| Codi | Ut | Descripció | Rendiment | Preu | Import |
|---|---|---|---|---|---|
| mq03pae090 | h | Màquina perforadora equipada amb hèlix proveïda de piques de widia. (maquinària) | 1.000 | 298.67 | 298.67 |
| % | % | Costos directes complementaris | 2 % | 298.67 | 5.97 |
|  |  | Costos directes |  |  | 304.64 |
