# Regularització de l'intradós de mur pantalla

- Propietat de l'arxiu: CYPE INGENIEROS, S.A.
- Format: FIEBDC-3/2002
- Divisa: EUR
- Costos indirectes: 3.00 %
- IVA: 21.00 %

## C Fonamentacions

### CC Contencions

#### CCP Murs pantalla

**CCP071** m² Regularització de l'intradós de mur pantalla.
Regularització dels paraments verticals de l'intradós de mur pantalla de formigó armat, mitjançant fresadora, desbastant de 3 a 5 cm de gruix per eliminar els ressalts resultants del formigonat contra el terreny, i decapar la superfície amb acabat rugós, per revestir, i càrrega de runa sobre camió o contenidor.
Inclou: Fresat de l'intradós del mur pantalla. Retirada i arreplegat de enderrocs. Càrrega d'enderrocs sobre camió o contenidor.
Criteri d'amidament de projecte: Superfície mesurada segons documentació gràfica de Projecte.
Criteri de mesura d'obra: Es mesurarà la superfície realment executada segons especificacions de Projecte.

| Codi | Ut | Descripció | Rendiment | Preu | Import |
|---|---|---|---|---|---|
| mq03fre010a | h | Equip de fresat, per a mur pantalla. (maquinària) | 0.155 | 72.80 | 11.28 |
| mq01pan070b | h | Mini pala carregadora sobre pneumàtics, de 52 kW/1 m³ kW. (maquinària) | 0.022 | 36.80 | 0.81 |
| % | % | Costos directes complementaris | 2 % | 12.09 | 0.24 |
|  |  | Costos directes |  |  | 12.33 |
