# Desplaçament vertical de fresadora

- Propietat de l'arxiu: CYPE INGENIEROS, S.A.
- Format: FIEBDC-3/2002
- Divisa: EUR
- Costos indirectes: 3.00 %
- IVA: 21.00 %

## C Fonamentacions

### CC Contencions

#### CCP Murs pantalla

**CCP072** h Desplaçament vertical de fresadora.
Desplaçament vertical, d'ascens o descens en obra de fresadora mitjançant grua autopropulsada, des de la cota zero fins a la cota de soterrani corresponent, per a la regularització dels paraments verticals de l'intradós del mur pantalla, i per a l'execució del rebaix en les trobades amb forjats de soterrani i llosa de fonamentació.
Inclou: Desplaçament vertical de l'equip.
Criteri d'amidament de projecte: Temps estimat.
Criteri de mesura d'obra: Amortització en forma de lloguer per hores, segons condicions definides en el contracte subscrit amb l'empresa suministradora.

| Codi | Ut | Descripció | Rendiment | Preu | Import |
|---|---|---|---|---|---|
| mq07gte010d | h | Grua autopropulsada de braç telescòpic amb una capacitat d'elevació de 40 t i 35 m d'altura màxima de treball. (maquinària) | 1.000 | 88.48 | 88.48 |
| % | % | Costos directes complementaris | 2 % | 88.48 | 1.77 |
|  |  | Costos directes |  |  | 90.25 |
