# Tesat d'ancoratges permanents

- Propietat de l'arxiu: CYPE INGENIEROS, S.A.
- Format: FIEBDC-3/2002
- Divisa: EUR
- Costos indirectes: 3.00 %
- IVA: 21.00 %

## C Fonamentacions

### CC Contencions

#### CCP Murs pantalla

**CCP084** U Tesat d'ancoratges permanents.
Tesat d'ancoratges permanents, durant una jornada de trabalho, mitjançant equip format per gat de tesat multifilar i central hidràulica.
Criteri de valoració econòmica: El preu inclou el desplaçament a l'obra del personal especialitzat.
Inclou: Fixació dels cables al capdavant d'ancoratge. Tesat dels cables. Col·locació de la caputxa de protecció. Segellat dels extrems dels cables en el cap d'ancoratge.
Criteri d'amidament de projecte: Nombre d'unitats previstes, segons documentació gràfica de Projecte.
Criteri de mesura d'obra: Es mesurarà el nombre d'unitats realment executades segons especificacions de Projecte.

| Codi | Ut | Descripció | Rendiment | Preu | Import |
|---|---|---|---|---|---|
| mq03pan040 | h | Equip de tesat compost per gat de tesat multifilar i central hidràulica, per ancoratges permanents en murs pantalla. (maquinària) | 8.000 | 125.44 | 1003.52 |
| mo042 | h | Oficial 1ª estructurista. (mà d'obra) | 9.591 | 28.39 | 272.29 |
| mo089 | h | Ajudant estructurista. (mà d'obra) | 9.591 | 25.25 | 242.17 |
| % | % | Costos directes complementaris | 2 % | 1517.98 | 30.36 |
|  |  | Costos directes |  |  | 1548.34 |
