# Piló perforat sense entubament amb llots tixòtrops

- Propietat de l'arxiu: CYPE INGENIEROS, S.A.
- Format: FIEBDC-3/2002
- Divisa: EUR
- Costos indirectes: 3.00 %
- IVA: 21.00 %

## C Fonamentacions

### CP Profundes

#### CPI Pilons "in situ"

**CPI060** m Piló perforat sense entubament amb llots tixòtrops.
Piló de fonamentació de formigó armat de 45 cm de diàmetre, per a grup de pilons CPI-6 segons NTE-CPI, de fins a 15 m de profunditat. Executat per extracció de terres, en terreny de menys de 25 kg/cm² de resistència, mitjançant sistema mecànic (perforació amb cullera), sense entubament, amb llots tixòtrops (bentonita) com a contenció de les parets i posterior formigonat continu submergit del piló. Realitzat amb formigó HA-25/L/12/XC2 fabricat en central, i abocament des de camió a través de tub Tremie, i acer UNE-EN 10080 B 500 S, amb una quantia aproximada de 6,9 kg/m. Inclús filferro de lligar i separadors.
Criteri de valoració econòmica: El preu inclou el transport, la instal·lació, el muntatge i el desmuntatge de l'equip mecànic, l'elaboració de la ferralla (tall, doblegat i conformat d'elements) en taller industrial i el muntatge en el lloc definitiu de la seva col·locació en obra.
Inclou: Replanteig i traçat dels eixos dels grups de pilons. Perforació del terreny amb ús de llots tixòtrops per contenció de les parets. Col·locació de l'armadura. Posta en obra del formigó. Extracció dels llots simultàniament amb l'abocat del formigó. Neteja i retirada de sobrants.
Criteri d'amidament de projecte: Longitud mesurada segons documentació gràfica de Projecte, incrementada en un metre per la formació del bulb.
Criteri de mesura d'obra: Es mesurarà la longitud, presa en el terreny abans de formigonar, de l'estaca realment executada segons especificacions de Projecte, des de la punta fins a la cara inferior de l'encep, sense incloure l'excés de formigó consumit sobre el volum teòric corresponent al diàmetre nominal de l'estaca.

| Codi | Ut | Descripció | Rendiment | Preu | Import |
|---|---|---|---|---|---|
| mt07aco020k | U | Separador homologat per pilons. (material) | 3.000 | 0.10 | 0.30 |
| mt07aco010c | kg | Ferralla elaborada en taller industrial amb acer en barres corrugades, UNE-EN 10080 B 500 S, de varis diàmetres. (material) | 6.900 | 1.60 | 11.04 |
| mt08var050 | kg | Filferro galvanitzat per a lligar, de 1,30 mm de diàmetre. (material) | 0.041 | 1.50 | 0.06 |
| mt08var010 | kg | Llot tixòtrop (bentonita). (material) | 4.000 | 0.45 | 1.80 |
| mt10haf010ctmi | m³ | Formigó HA-25/L/12/XC2, fabricat en central. (material) | 0.200 | 95.20 | 19.04 |
| mq03pii106a | m | Equip complet per a perforació de piló perforat sense entubament amb llots tixòtrops, CPI-6. (maquinària) | 0.165 | 405.00 | 66.83 |
| au00auh020 |  | Canaleta per a abocament del formigó. | 1.000 | 0.00 | 0.00 |
| au00auh050 |  | Tub Tremie. | 1.000 | 0.00 | 0.00 |
| mo043 | h | Oficial 1ª ferrallista. (mà d'obra) | 0.033 | 28.39 | 0.94 |
| mo090 | h | Ajudant ferrallista. (mà d'obra) | 0.033 | 25.25 | 0.83 |
| mo045 | h | Oficial 1ª estructurista, en treballs de posada en obra del formigó. (mà d'obra) | 0.149 | 28.39 | 4.23 |
| mo092 | h | Ajudant estructurista, en treballs de posada en obra del formigó. (mà d'obra) | 0.235 | 25.25 | 5.93 |
| % | % | Costos directes complementaris | 2 % | 111.00 | 2.22 |
|  |  | Costos directes |  |  | 113.22 |
