# Piló roscat metàl·lic d'una hèlix

- Propietat de l'arxiu: CYPE INGENIEROS, S.A.
- Format: FIEBDC-3/2002
- Divisa: EUR
- Costos indirectes: 3.00 %
- IVA: 21.00 %

## C Fonamentacions

### CP Profundes

#### CPR Pilons roscats

**CPR010** m Piló roscat metàl·lic d'una hèlix.
Piló roscat metàl·lic d'una hèlix, reutilitzable, amb capacitat de càrrega màxima a compressió de 150 kN, amb fust de tub d'acer galvanitzat de 90 mm de diàmetre exterior i 5,5 mm de gruix, cargolat directament en el terreny sense perforació prèvia.
Criteri de valoració econòmica: El preu no inclou el suport metàl·lic per a recolzament de l'element estructural.
Inclou: Replanteig i traçat de l'eix del piló. Acoblament del piló a l'equip de cargolat. Cargolat del piló. Desacoblament del piló de l'equip de cargolat. Replanteig, marcat i tall de la part sobrant del piló roscat.
Criteri d'amidament de projecte: Longitud mesurada segons documentació gràfica de Projecte, des de la punta fins a la cara inferior del suport metàl·lic utilitzat per al recolzament de l'element estructural.
Criteri de mesura d'obra: Es mesurarà la longitud de l'estaca realment executada segons especificacions de Projecte, des de la punta fins a la cara inferior del suport metàl·lic utilitzat per al recolzament de l'element estructural.

| Codi | Ut | Descripció | Rendiment | Preu | Import |
|---|---|---|---|---|---|
| mt07pir010a | m | Piló roscat metàl·lic d'una hèlix, reutilitzable, amb capacitat de càrrega màxima a compressió de 150 kN, amb fust de tub d'acer galvanitzat de 90 mm de diàmetre exterior i 5,5 mm de gruix. (material) | 1.000 | 82.28 | 82.28 |
| mq03pir030 | h | Equip complet per a cargolat de pilons roscats. (maquinària) | 0.200 | 74.49 | 14.90 |
| mo042 | h | Oficial 1ª estructurista. (mà d'obra) | 0.240 | 28.39 | 6.81 |
| mo089 | h | Ajudant estructurista. (mà d'obra) | 0.240 | 25.25 | 6.06 |
| % | % | Costos directes complementaris | 2 % | 110.05 | 2.20 |
|  |  | Costos directes |  |  | 112.25 |
