# Escapçament de piló-pantalla (barrette)

- Propietat de l'arxiu: CYPE INGENIEROS, S.A.
- Format: FIEBDC-3/2002
- Divisa: EUR
- Costos indirectes: 3.00 %
- IVA: 21.00 %

## C Fonamentacions

### CP Profundes

#### CPZ Pilons-pantalla (barrettes)

**CPZ051** m Escapçament de piló-pantalla (barrette).
Escapçament de piló-pantalla (barrette), de 30 cm de gruix, mitjançant el repicat mecànic amb martell trencador del tram comprés entre el nivell d'omplert del formigó i el nivell d'escapçament, fins assegurar l'absència de formigó contaminat per llots i la qualitat descrita en el Projecte, i càrrega de runa sobre camió o contenidor.
Inclou: Replanteig, marcat i tall del nivell d'escapçament. Picat mecànic amb martell trencador del formigó contaminat existent a la coronació del piló-pantalla (barrette). Picat manual amb compressor portàtil de les restes del descapçalament. Adreçat de les armadures. Neteja de la superfície de formigó. Recollida de restes. Càrrega d'enderrocs sobre camió o contenidor.
Criteri d'amidament de projecte: Longitud mesurada segons documentació gràfica de Projecte, considerant que la cota final de formigonat rebasarà a la teòrica en almenys 30 cm.
Criteri de mesura d'obra: Es mesurarà la longitud realment executada segons especificacions de Projecte.

| Codi | Ut | Descripció | Rendiment | Preu | Import |
|---|---|---|---|---|---|
| mq01exn050c | h | Retroexcavadora sobre pneumàtics, de 85 kW, amb martell trencador. (maquinària) | 0.326 | 72.80 | 23.73 |
| mq05pdm010a | h | Compressor portàtil elèctric 2 m³/min de cabal. (maquinària) | 0.712 | 4.27 | 3.04 |
| mq05mai030 | h | Martell pneumàtic. (maquinària) | 1.425 | 4.57 | 6.51 |
| op00amo010 |  | Mola o radial. | 1.000 | 0.00 | 0.00 |
| mo112 | h | Peó especialitzat construcció. (mà d'obra) | 2.196 | 24.59 | 54.00 |
| mo113 | h | Peó ordinari construcció. (mà d'obra) | 1.098 | 23.81 | 26.14 |
| % | % | Costos directes complementaris | 2 % | 113.42 | 2.27 |
|  |  | Costos directes |  |  | 115.69 |
