# Demolició de fonamentació de formigó, per a elements de mobiliari urbà

- Propietat de l'arxiu: CYPE INGENIEROS, S.A.
- Format: FIEBDC-3/2002
- Divisa: EUR
- Costos indirectes: 3.00 %
- IVA: 21.00 %

## D Demolicions

### DD Fonamentacions

#### DDS Superficials

**DDS005** m³ Demolició de fonamentació de formigó, per a elements de mobiliari urbà.
Demolició de fonamentació de formigó en massa, per a elements de mobiliari urbà, amb retroexcavadora amb martell picador, i càrrega mecànica sobre camió o contenidor.
Inclou: Demolició de l'element. Fragmentació dels enderrocs en peces manejables. Retirada i arreplegat de enderrocs. Neteja de les restes de l'obra. Càrrega mecànica d'enderrocs sobre camió o contenidor.
Criteri d'amidament de projecte: Volum mesurat segons documentació gràfica de Projecte.
Criteri de mesura d'obra: S'amidarà el volum realment enderrocat, amidat com diferència entre els perfils aixecats abans de començar l'enderroc i els aixecats al finalitzar-lo, aprovats pel director de l'execució de l'obra, segons especificacions de Projecte.

| Codi | Ut | Descripció | Rendiment | Preu | Import |
|---|---|---|---|---|---|
| mq01exn050c | h | Retroexcavadora sobre pneumàtics, de 85 kW, amb martell trencador. (maquinària) | 0.200 | 72.80 | 14.56 |
| mq01ret010 | h | Miniretrocarregadora sobre pneumàtics de 15 kW. (maquinària) | 0.200 | 45.86 | 9.17 |
| mo113 | h | Peó ordinari construcció. (mà d'obra) | 0.480 | 23.81 | 11.43 |
| % | % | Costos directes complementaris | 2 % | 35.16 | 0.70 |
|  |  | Costos directes |  |  | 35.86 |
