# Demolició de fonamentació d'obra de pedra picada

- Propietat de l'arxiu: CYPE INGENIEROS, S.A.
- Format: FIEBDC-3/2002
- Divisa: EUR
- Costos indirectes: 3.00 %
- IVA: 21.00 %

## D Demolicions

### DD Fonamentacions

#### DDS Superficials

**DDS010** m³ Demolició de fonamentació d'obra de pedra picada.
Demolició de fonamentació de maçoneria, de fins a 1,5 m de profunditat màxima, amb martell pneumàtic i càrrega manual sobre camió o contenidor.
Inclou: Demolició de l'element. Fragmentació dels enderrocs en peces manejables. Retirada i arreplegat de enderrocs. Neteja de les restes de l'obra. Càrrega manual d'enderrocs sobre camió o contenidor.
Criteri d'amidament de projecte: Volum mesurat segons documentació gràfica de Projecte.
Criteri de mesura d'obra: S'amidarà el volum realment enderrocat, amidat com diferència entre els perfils aixecats abans de començar l'enderroc i els aixecats al finalitzar-lo, aprovats pel director de l'execució de l'obra, segons especificacions de Projecte.

| Codi | Ut | Descripció | Rendiment | Preu | Import |
|---|---|---|---|---|---|
| mq05mai030 | h | Martell pneumàtic. (maquinària) | 2.000 | 4.57 | 9.14 |
| mq05pdm110 | h | Compressor portàtil dièsel mitja pressió 10 m³/min. (maquinària) | 1.000 | 7.75 | 7.75 |
| mo113 | h | Peó ordinari construcció. (mà d'obra) | 3.597 | 23.81 | 85.64 |
| mo112 | h | Peó especialitzat construcció. (mà d'obra) | 2.398 | 24.59 | 58.97 |
| % | % | Costos directes complementaris | 2 % | 161.50 | 3.23 |
|  |  | Costos directes |  |  | 164.73 |
