# Obertura de buit de façana tapiat amb fàbrica de maó ceràmic, en mur de maçoneria

- Propietat de l'arxiu: CYPE INGENIEROS, S.A.
- Format: FIEBDC-3/2002
- Divisa: EUR
- Costos indirectes: 3.00 %
- IVA: 21.00 %

## D Demolicions

### DE Estructures

#### DEC Pedreria

**DEC043** m³ Obertura de buit de façana tapiat amb fàbrica de maó ceràmic, en mur de maçoneria.
Obertura de buit de façana tapiat amb de fàbrica de maó ceràmic buit, en mur de maçoneria, amb mitjans manuals considerant un grau de complexitat baix, i càrrega manual sobre camió o contenidor.
Inclou: Demolició de l'element. Fragmentació dels enderrocs en peces manejables. Retirada i arreplegat de enderrocs. Neteja de les restes de l'obra. Càrrega manual d'enderrocs sobre camió o contenidor.
Criteri d'amidament de projecte: Volum mesurat segons documentació gràfica de Projecte.
Criteri de mesura d'obra: S'amidarà el volum realment enderrocat segons especificacions de Projecte.

| Codi | Ut | Descripció | Rendiment | Preu | Import |
|---|---|---|---|---|---|
| mo112 | h | Peó especialitzat construcció. (mà d'obra) | 0.839 | 24.59 | 20.63 |
| mo113 | h | Peó ordinari construcció. (mà d'obra) | 5.035 | 23.81 | 119.88 |
| % | % | Costos directes complementaris | 2 % | 140.51 | 2.81 |
|  |  | Costos directes |  |  | 143.32 |
